# Cobrimento decorativo do terreno, com inertes e pedras

- Propriedade do ficheiro: CYPE INGENIEROS, S.A.
- Formato: FIEBDC-3/2002
- Moeda: EUR
- Custos indirectos: 3.00 %
- IVA: 23.00 %

## J Jardins

### JT Decoração e tratamento de superfícies

#### JTI Superfícies de materiais inertes

**JTI020** m² Cobrimento decorativo do terreno, com inertes e pedras.
Cobrimento decorativo do terreno, com inertes e pedras, realizado através de: malha de polipropileno não tecido, de 150 mm/s de permeabilidade à água, expressa como índice de velocidade e 90 g/m² de massa superficial, com função anti-ervas, fixada no terreno com ancoragens de aço nervurado em forma de U, de 8 mm de diâmetro; espalhamento de gravilha de britagem, de granulometria compreendida entre 9 e 12 mm, cor cor a escolher, com meios manuais, até formar uma camada uniforme de 5 cm de espessura mínima; e espalhamento de pedras calcárias com partes ocas sem trabalhar, com um rendimento de 0,1 t/m².
Inclui: Preparação do terreno. Colocação da malha anti-ervas. Espalhamento dos inertes. Colocação das pedras. Rega de limpeza.
Critério de medição de projecto: Superfície medida em projecção horizontal, segundo documentação gráfica de Projecto.
Critério de medição de obra: Medir-se-á, em projecção horizontal, a superfície realmente executada segundo especificações de Projecto.

| Código | Un | Descrição | Rendimento | Preço | Importância |
|---|---|---|---|---|---|
| mt48adc010a | m³ | Gravilha de britagem, de granulometria compreendida entre 9 e 12 mm, cor cor a escolher, fornecida em sacos; para utilização decorativa. (material) | 0.030 | 104.27 | 3.13 |
| mt48adc060a | t | Pedras calcárias com partes ocas sem trabalhar, para utilização decorativa. (material) | 0.100 | 109.53 | 10.95 |
| mt48mal010c | m² | Malha de polipropileno não tecido, de 150 mm/s de permeabilidade à água, expressa como índice de velocidade, segundo ISO 11058, e 90 g/m² de massa superficial, com função anti-ervas, permeável ao ar e aos nutrientes, quimicamente inerte e estável tanto a solos ácidos como alcalinos e com resistência aos raios UV. (material) | 1.100 | 0.63 | 0.69 |
| mt48mal025 | Ud | Ancoragem de aço nervurado em forma de U, de 8 mm de diâmetro, para fixação de redes e malhas ao terreno. (material) | 5.000 | 0.34 | 1.70 |
| mt08aaa010a | m³ | Água. (material) | 0.005 | 1.53 | 0.01 |
| mq01ret010 | h | Miniretroescavadora sobre pneus de 15 kW. (equipamento) | 0.011 | 46.76 | 0.51 |
| mo040 | h | Oficial de 1ª jardineiro. (mão de obra) | 0.018 | 24.63 | 0.44 |
| mo086 | h | Ajudante de jardineiro. (mão de obra) | 0.061 | 24.04 | 1.47 |
| % | % | Custos directos complementares | 2 % | 18.90 | 0.38 |
|  |  | Custos directos |  |  | 19.28 |
