# Pavimento desportivo de relva sintética para campo de hóquei, sistema "COMPOSAN INDUSTRIAL Y TECNOLOGÍA"

- Propriedade do ficheiro: CYPE INGENIEROS, S.A.
- Formato: FIEBDC-3/2002
- Moeda: EUR
- Custos indirectos: 3.00 %
- IVA: 23.00 %

## M Pavimentos urbanos

### MD Pavimentos desportivos

#### MDB De relva sintética

**MDB040** m² Pavimento desportivo de relva sintética para campo de hóquei, sistema "COMPOSAN INDUSTRIAL Y TECNOLOGÍA".
Pavimento desportivo para campo de hóquei, sistema "COMPOSAN INDUSTRIAL Y TECNOLOGÍA", formado por relva sintética, Compograss Hockey M TXT 10/60.0 (8.0), composto de mechas rectas monofilamento texturizadas de 3/16" cor azul, de fibra 100% polietileno resistente aos raios UV, 8000/8 decitex, 200 microns de espessura, 8 fios por mecha, tecidas sobre base com dupla camada de polipropileno reforçada com uma camada de feltro, com termo-fixação e vedação com látex, de 10 mm de altura de filamento, 12 mm de altura total de tapete, 2758 g/m² e 60060 mechas/m², com linhas de jogo de relva sintética, Compograss Hockey M TXT 10/60.0 (8.0) Línea Blanca, cor branca, banda de ligação de geotêxtil de polipropileno, Jointing Tape, de 300 mm de largura e cola de poliuretano bicomponente, lastrado com 10 kg/m² de inerte silício incolor, lavado, de granulometria compreendida entre 0,2 e 0,4 mm.
Critérios considerados na determinação do preço da unidade de obra: O preço não inclui a superfície base.
Inclui: Marcação das dimensões do campo. Colocação da relva sintética. Marcação e corte das linhas de jogo. Colocação da relva sintética para as linhas de jogo. Espalhar na superfície.
Critério de medição de projecto: Superfície medida em projecção horizontal, segundo documentação gráfica de Projecto.
Critério de medição de obra: Medir-se-á, em projecção horizontal, a superfície realmente executada segundo especificações de Projecto.

| Código | Un | Descrição | Rendimento | Preço | Importância |
|---|---|---|---|---|---|
| mt47cit281f | m² | Relva sintética, Compograss Hockey M TXT 10/60.0 (8.0) "COMPOSAN INDUSTRIAL Y TECNOLOGÍA", composto de mechas rectas monofilamento texturizadas de 3/16" cor azul, de fibra 100% polietileno resistente aos raios UV, 8000/8 decitex, 200 microns de espessura, 8 fios por mecha, tecidas sobre base com dupla camada de polipropileno reforçada com uma camada de feltro, com termo-fixação e vedação com látex, de 10 mm de altura de filamento, 12 mm de altura total de tapete, 2758 g/m² e 60060 mechas/m², fornecido em rolos. (material) | 1.030 | 27.48 | 28.30 |
| mt47cit285n | m² | Relva sintética, Compograss Hockey M TXT 10/60.0 (8.0) Línea Blanca "COMPOSAN INDUSTRIAL Y TECNOLOGÍA", cor branca, fornecido em rolos, para linhas de jogo. (material) | 0.160 | 25.88 | 4.14 |
| mt47cit260d | kg | Cola de poliuretano bicomponente "COMPOSAN INDUSTRIAL Y TECNOLOGÍA". (material) | 0.120 | 4.54 | 0.54 |
| mt47cit250n | m | Banda de ligação de geotêxtil de polipropileno, Jointing Tape, de 300 mm de largura "COMPOSAN INDUSTRIAL Y TECNOLOGÍA", para campos de futebol de relva sintética, fornecida em rolos. (material) | 0.480 | 1.36 | 0.65 |
| mt47cit002a | kg | Inerte silício incolor, lavado, de granulometria compreendida entre 0,2 e 0,4 mm, fornecido em sacos. (material) | 10.000 | 0.22 | 2.20 |
| mq07cel010 | h | Empilhador elevador diesel de dupla tracção de 8 t. (equipamento) | 0.003 | 28.06 | 0.08 |
| mq11ext020 | h | Espalhadora fibriladora para relva sintética. (equipamento) | 0.004 | 52.93 | 0.21 |
| mo041 | h | Oficial de 1ª construção de obra civil. (mão de obra) | 0.055 | 22.68 | 1.25 |
| mo087 | h | Ajudante de construção de obra civil. (mão de obra) | 0.055 | 22.13 | 1.22 |
| % | % | Custos directos complementares | 2 % | 38.59 | 0.77 |
|  |  | Custos directos |  |  | 39.36 |
