# Revestimento de pavimento urbano, sistema "COMPOSAN INDUSTRIAL Y TECNOLOGÍA"

- Propriedade do ficheiro: CYPE INGENIEROS, S.A.
- Formato: FIEBDC-3/2002
- Moeda: EUR
- Custos indirectos: 3.00 %
- IVA: 23.00 %

## M Pavimentos urbanos

### MP Pavimentos urbanos

#### MPI Sistemas de pavimentos

**MPI010** m² Revestimento de pavimento urbano, sistema "COMPOSAN INDUSTRIAL Y TECNOLOGÍA".
Revestimento de pavimento urbano, com acabamento rugoso, com resistência ao deslizamento maior que 45 segundo ENV 12633, coeficiente de atrito SRT>45 segundo NP EN 1436, Euroclasse Bfl-s1 de reacção ao fogo, segundo NP EN 13501-1, abrasão Taber a seco < 0,2 g, de 2 a 3 mm de espessura total aproximada, realizado sobre superfície suporte de aglomerado asfáltico, com o sistema Compotop S/A "COMPOSAN INDUSTRIAL Y TECNOLOGÍA", apto para estacionamentos e zonas de circulação com tráfego ligeiro a baixas velocidades, através da aplicação sucessiva de: duas camadas de argamassa, Compotop, cor vermelho, à base de resinas sintéticas, cargas minerais seleccionadas e pigmentos (rendimento aproximado de 2 kg/m² a primeira camada e 1,5 kg/m² a segunda camada), deixando secar totalmente a primeira camada antes de aplicar a segunda camada e uma camada de vedação de tinta de água, Paintex, cor vermelho, à base de resinas acrílicas, cargas micronizadas e pigmentos (0,5 kg/m²).
Critérios considerados na determinação do preço da unidade de obra: O preço não inclui a superfície suporte, a preparação da superfície suporte nem a execução e a vedação das juntas.
Inclui: Limpeza da superfície suporte. Implantação das juntas e panos de trabalho. Aplicação, com raspador de borracha, das camadas de regularização e acondicionamento da superfície. Aplicação, com rolo, pistola ou raspador de borracha, da camada de vedante. Limpeza final do pavimento.
Critério de medição de projecto: Superfície medida em projecção horizontal, segundo documentação gráfica de Projecto.
Critério de medição de obra: Medir-se-á, em projecção horizontal, a superfície realmente executada segundo especificações de Projecto.

| Código | Un | Descrição | Rendimento | Preço | Importância |
|---|---|---|---|---|---|
| mt47cit030b | kg | Argamassa, Compotop "COMPOSAN INDUSTRIAL Y TECNOLOGÍA", cor vermelho, à base de resinas sintéticas, cargas minerais seleccionadas e pigmentos; para aplicar com raspador de borracha. (material) | 3.500 | 1.99 | 6.97 |
| mt27pcc010m | kg | Tinta de água, Paintex "COMPOSAN INDUSTRIAL Y TECNOLOGÍA", cor vermelho, à base de resinas acrílicas, cargas micronizadas e pigmentos; para aplicar com rolo, pistola ou raspador de borracha. (material) | 0.500 | 4.98 | 2.49 |
| mo041 | h | Oficial de 1ª construção de obra civil. (mão de obra) | 0.108 | 24.63 | 2.66 |
| mo087 | h | Ajudante de construção de obra civil. (mão de obra) | 0.108 | 24.04 | 2.60 |
| % | % | Custos directos complementares | 2 % | 14.72 | 0.29 |
|  |  | Custos directos |  |  | 15.01 |
