# Camada de desgaste de alta resistência, sistema "COMPOSAN INDUSTRIAL Y TECNOLOGÍA"

- Propriedade do ficheiro: CYPE INGENIEROS, S.A.
- Formato: FIEBDC-3/2002
- Moeda: EUR
- Custos indirectos: 3.00 %
- IVA: 23.00 %

## M Pavimentos urbanos

### MP Pavimentos urbanos

#### MPI Sistemas de pavimentos

**MPI020** m² Camada de desgaste de alta resistência, sistema "COMPOSAN INDUSTRIAL Y TECNOLOGÍA".
Camada de desgaste de alta resistência, de 2 a 5 cm de espessura total aproximada, realizada sobre superfície suporte de aglomerado asfáltico, com o sistema Compocem "COMPOSAN INDUSTRIAL Y TECNOLOGÍA", através da aplicação de uma camada de enchimento de aberturas, com leitada formada por água e uma mistura seca, Compocem, cor cinzento, composta por ligante hidráulico, resinas sintéticas e cargas minerais (7 kg/m²), aplicada mecanicamente com máquina autopropulsada e compactador de cilindros vibratórios.
Critérios considerados na determinação do preço da unidade de obra: O preço não inclui a superfície suporte nem a preparação da superfície suporte.
Inclui: Aplicação mecânica da camada de desgaste.
Critério de medição de projecto: Superfície medida em projecção horizontal, segundo documentação gráfica de Projecto.
Critério de medição de obra: Medir-se-á, em projecção horizontal, a superfície realmente executada segundo especificações de Projecto.

| Código | Un | Descrição | Rendimento | Preço | Importância |
|---|---|---|---|---|---|
| mt47cit015a | kg | Mistura seca, Compocem "COMPOSAN INDUSTRIAL Y TECNOLOGÍA", cor cinzento, composta por ligante hidráulico, resinas sintéticas e cargas minerais. (material) | 7.000 | 1.42 | 9.94 |
| mq11ext030 | h | Espalhadora asfáltica sobre rastos, de 81 kW. (equipamento) | 0.020 | 231.73 | 4.63 |
| mq02ron010a | h | Cilindro vibratório tandem auto-propulsado, de 24,8 kW, de 2450 kg, largura de trabalho 100 cm. (equipamento) | 0.020 | 56.81 | 1.14 |
| mq11com010 | h | Compactador de pneus auto-propulsado, de 12/22 t. (equipamento) | 0.020 | 66.47 | 1.33 |
| mo041 | h | Oficial de 1ª construção de obra civil. (mão de obra) | 0.050 | 24.63 | 1.23 |
| mo087 | h | Ajudante de construção de obra civil. (mão de obra) | 0.050 | 24.04 | 1.20 |
| % | % | Custos directos complementares | 2 % | 19.47 | 0.39 |
|  |  | Custos directos |  |  | 19.86 |
