# Marcação de setas e inscrições em ciclovias

- Propriedade do ficheiro: CYPE INGENIEROS, S.A.
- Formato: FIEBDC-3/2002
- Moeda: EUR
- Custos indirectos: 3.00 %
- IVA: 23.00 %

## M Pavimentos urbanos

### MS Sinalização viária

#### MSH Sinalização horizontal

**MSH130** m² Marcação de setas e inscrições em ciclovias.
Aplicação mecânica com máquina autopropulsada de tinta para exterior, à base de resinas acrílicas, cor branca, acabamento acetinado, textura lisa, para marcação de setas e inscrições em ciclovias. Inclusive microesferas de vidro, para conseguir efeito retrorreflectora em seco.
Inclui: Varredura através de varredora mecânica. Pré-marcação. Aplicação mecânica da mistura através de pulverização.
Critério de medição de projecto: Superfície medida segundo documentação gráfica de Projecto.
Critério de medição de obra: Será medida a superfície realmente fresada segundo especificações de Projecto.

| Código | Un | Descrição | Rendimento | Preço | Importância |
|---|---|---|---|---|---|
| mt27mvp010e | l | Tinta para exterior, à base de resinas acrílicas, cor branca, acabamento acetinado, textura lisa (material) | 0.285 | 16.17 | 4.61 |
| mt27mvh100a | kg | Microesferas de vidro. (material) | 0.190 | 1.53 | 0.29 |
| mq11bar010 | h | Varredora rebocada com motor auxiliar. (equipamento) | 0.001 | 67.98 | 0.07 |
| mq08war010b | h | Máquina autopropulsada, para pintar marcas rodoviárias sobre faixa de rodagem. (equipamento) | 0.001 | 45.68 | 0.05 |
| mo041 | h | Oficial de 1ª construção de obra civil. (mão de obra) | 0.033 | 24.63 | 0.81 |
| mo087 | h | Ajudante de construção de obra civil. (mão de obra) | 0.066 | 24.04 | 1.59 |
| % | % | Custos directos complementares | 2 % | 7.42 | 0.15 |
|  |  | Custos directos |  |  | 7.57 |
