# Mesa de betão pré-fabricado

- Propriedade do ficheiro: CYPE INGENIEROS, S.A.
- Formato: FIEBDC-3/2002
- Moeda: EUR
- Custos indirectos: 3.00 %
- IVA: 23.00 %

## T Equipamento urbano

### TM Mobiliário urbano

#### TMB Bancos, cadeiras e mesas

**TMB065** Ud Mesa de betão pré-fabricado.
Mesa para piquenique de betão pré-fabricado, de 800x1600x760 cm, acabamento com trataiento anti-graffiti, cor branca.
Inclui: Marcação. Colocação.
Critério de medição de projecto: Número de unidades previstas, segundo documentação gráfica de Projecto.
Critério de medição de obra: Medir-se-á o número de unidades realmente executadas segundo especificações de Projecto.

| Código | Un | Descrição | Rendimento | Preço | Importância |
|---|---|---|---|---|---|
| mt52mug205a | Ud | Mesa para piquenique de betão pré-fabricado, de 800x1600x760 cm, acabamento com trataiento anti-graffiti, cor branca. (material) | 1.000 | 552.83 | 552.83 |
| mq04cag010a | h | Camião com grua de carga máxima 6 t. (equipamento) | 0.506 | 56.47 | 28.57 |
| mo041 | h | Oficial de 1ª construção de obra civil. (mão de obra) | 0.506 | 24.63 | 12.46 |
| mo087 | h | Ajudante de construção de obra civil. (mão de obra) | 0.506 | 24.04 | 12.16 |
| % | % | Custos directos complementares | 2 % | 606.02 | 12.12 |
|  |  | Custos directos |  |  | 618.14 |
