# Contentor de carga traseira, de polietileno

- Propriedade do ficheiro: CYPE INGENIEROS, S.A.
- Formato: FIEBDC-3/2002
- Moeda: EUR
- Custos indirectos: 3.00 %
- IVA: 23.00 %

## T Equipamento urbano

### TM Mobiliário urbano

#### TMC Contentores

**TMC010** Ud Contentor de carga traseira, de polietileno.
Contentor de carga traseira de polietileno de alta densidade para recolha selectiva de orgânico, de 770 l de capacidade e 308 kg de carga máxima, de 794x1372x1300 mm, cor castanho, provido de quatro rodas de 200 mm de diâmetro com jantes de polipropileno e cobertura de borracha maciça sobre eixo electrozincado, asas auxiliares, bandas reflectoras, pedal de abertura de tampa e fechadura.
Inclui: Descarga em obra. Montagem.
Critério de medição de projecto: Número de unidades previstas, segundo documentação gráfica de Projecto.
Critério de medição de obra: Medir-se-á o número de unidades realmente executadas segundo especificações de Projecto.

| Código | Un | Descrição | Rendimento | Preço | Importância |
|---|---|---|---|---|---|
| mt52muc010jggI | Ud | Contentor de carga traseira de polietileno de alta densidade para recolha selectiva de orgânico, de 770 l de capacidade e 308 kg de carga máxima, de 794x1372x1300 mm, cor castanho, resistente aos raios ultravioleta, à intempérie, às soluções ácidas e alcalinas, a fungos e bactérias e a detergentes, provido de quatro rodas de 200 mm de diâmetro com jantes de polipropileno e cobertura de borracha maciça sobre eixo electrozincado, asas auxiliares, bandas reflectoras, pedal de abertura de tampa e fechadura. Segundo EN 840-2. (material) | 1.000 | 282.49 | 282.49 |
| mq04cag010a | h | Camião com grua de carga máxima 6 t. (equipamento) | 0.220 | 56.47 | 12.42 |
| mo087 | h | Ajudante de construção de obra civil. (mão de obra) | 0.220 | 22.13 | 4.87 |
| % | % | Custos directos complementares | 2 % | 299.78 | 6.00 |
|  |  | Custos directos |  |  | 305.78 |
