# Pino fixo, de madeira

- Propriedade do ficheiro: CYPE INGENIEROS, S.A.
- Formato: FIEBDC-3/2002
- Moeda: EUR
- Custos indirectos: 3.00 %
- IVA: 23.00 %

## T Equipamento urbano

### TP Protecções pedonais

#### TPH Pinos

**TPH060** Ud Pino fixo, de madeira.
Pino fixo prismático, de 80x15x15 cm, de madeira tropical tratada com protector fungicida, insecticida e hidrófugo, com acabamento em cor natural, fixado a uma superfície suporte com elementos de ancoragem.
Critérios considerados na determinação do preço da unidade de obra: O preço não inclui a superfície suporte.
Inclui: Marcação. Montagem. Eliminação e limpeza do material sobrante.
Critério de medição de projecto: Número de unidades previstas, segundo documentação gráfica de Projecto.
Critério de medição de obra: Medir-se-á o número de unidades realmente executadas segundo especificações de Projecto.

| Código | Un | Descrição | Rendimento | Preço | Importância |
|---|---|---|---|---|---|
| mt52mug320a | Ud | Pino fixo prismático, de 80x15x15 cm, de madeira tropical tratada com protector fungicida, insecticida e hidrófugo, com acabamento em cor natural, inclusive pernos de ancoragem. (material) | 1.000 | 201.02 | 201.02 |
| mt09reh330 | kg | Argamassa de resina epóxi com areia de sílica, de endurecimento rápido, para enchimento de ancoragens. (material) | 0.200 | 5.11 | 1.02 |
| mo041 | h | Oficial de 1ª construção de obra civil. (mão de obra) | 0.440 | 22.68 | 9.98 |
| mo087 | h | Ajudante de construção de obra civil. (mão de obra) | 0.440 | 22.13 | 9.74 |
| % | % | Custos directos complementares | 2 % | 221.76 | 4.44 |
|  |  | Custos directos |  |  | 226.20 |
