# Protecção contra o sol de zona de trabalho

- Propriedade do ficheiro: CYPE INGENIEROS, S.A.
- Formato: FIEBDC-3/2002
- Moeda: EUR
- Custos indirectos: 3.00 %
- IVA: 23.00 %

## Y Segurança e saúde

### YC Sistemas de protecção colectiva

#### YCT Protecção de zonas de trabalho

**YCT020** Ud Protecção contra o sol de zona de trabalho.
Protecção contra o sol de zona de trabalho de 4x8 m, composta por lona de polietileno de alta densidade, com tratamento ultravioleta, cor verde e 4 toros de madeira, de 10 a 12 cm de diâmetro, de 4 m de comprimento, cravados no terreno, amortizáveis em 5 utilizações. Inclusive corda de fibra e elementos de fixação ao solo para a ancoragem dos toros ao terreno e corda de fibra e ancoragens mecânicas de aço inoxidável para a fixação da malha aos toros.
Critério de medição de projecto: Número de unidades previstas, segundo Plano de Segurança e Saúde.
Critério de medição de obra: Medir-se-á o número de unidades realmente executadas segundo especificações do Plano de Segurança e Saúde.

| Código | Un | Descrição | Rendimento | Preço | Importância |
|---|---|---|---|---|---|
| mt50spr050 | m² | Lona de polietileno de alta densidade, com tratamento ultravioleta, cor verde, 60% de percentagem de corta-vento, com orifícios de 20 em 20 cm em todo o perímetro. (material) | 32.000 | 0.64 | 20.48 |
| mt50spr080b | m | Corda de fibra, D=12 mm. (material) | 30.000 | 0.47 | 14.10 |
| mt50spv030a | m | Toro de madeira, de 10 a 12 cm de diâmetro. (material) | 3.200 | 4.62 | 14.78 |
| mt50spd077 | Ud | Ancoragem mecânica de aço inoxidável, com parafuso de olhal e rosca-madeira. (material) | 4.000 | 8.41 | 33.64 |
| mt07aco040e | kg | Aço em varões nervurados, A400 NR, fornecido em obra em varões sem elaborar, de vários diâmetros. (material) | 0.440 | 1.34 | 0.59 |
| mo119 | h | Oficial de 1ª Segurança e Saúde. (mão de obra) | 1.760 | 22.68 | 39.92 |
| mo120 | h | Operário Segurança e Saúde. (mão de obra) | 1.760 | 21.45 | 37.75 |
| % | % | Custos directos complementares | 2 % | 161.26 | 3.23 |
|  |  | Custos directos |  |  | 164.49 |
