# Escarificação do terreno

- Propriedade do ficheiro: CYPE Ingenieros S.A.
- Formato: FIEBDC-3/2016
- Programa: Gerador de preços para construção civil. CYPE Ingenieros, S.A.
- Data: 10/06/2025
- Moeda: EUR
- Custos indirectos: 3 %
- IVA: 23 %

## A Acondicionamento do terreno

### AC Movimento de terras em obra civil

#### ACA Trabalhos preliminares

**ACA050** m² Escarificação do terreno.
Escarificação superficial do terreno, até uma profundidade mínima de 20 cm, com meios mecânicos, até conseguir a sua desagregação para a sua posterior compactação, para obter uma superfície homogénea de apoio.
Critérios considerados na determinação do preço da unidade de obra: O preço não inclui a compactação do terreno.
Inclui: Preparação da zona de trabalho. Localização dos pontos topográficos. Execução da escarificação.
Critério de medição de projecto: Superfície medida em projecção horizontal, segundo documentação gráfica de Projecto.
Critério de medição de obra: Medir-se-á, em projecção horizontal, a superfície realmente executada segundo especificações de Projecto.

| Código | Un | Descrição | Rendimento | Preço | Importância |
|---|---|---|---|---|---|
| mq01mot020a | h | Motoniveladora de 99 kW, equipada com fresa. (equipamento) | 0.002 | 88.97 | 0.178 |
| % | % | Custos directos complementares | 2 % | 0.178 | 0.004 |
|  |  | Custos directos |  |  | 0.182 |
