# Espalhamento de terras

- Propriedade do ficheiro: CYPE Ingenieros S.A.
- Formato: FIEBDC-3/2016
- Programa: Gerador de preços para construção civil. CYPE Ingenieros, S.A.
- Data: 27/08/2025
- Moeda: EUR
- Custos indirectos: 3 %
- IVA: 23 %

## A Acondicionamento do terreno

### AC Movimento de terras em obra civil

#### ACR Espalhamentos, enchimentos e compactações

**ACR070** m³ Espalhamento de terras.
Espalhamento de terras com material A-2-5, deixando o terreno com perfilamento basto, com meios manuais.
Inclui: Espalhamento das terras em camadas de espessura uniforme.
Critério de medição de projecto: Volume a espalhar, segundo documentação gráfica de Projecto.
Critério de medição de obra: Medir-se-á o volume realmente executado segundo especificações de Projecto.

| Código | Un | Descrição | Rendimento | Preço | Importância |
|---|---|---|---|---|---|
| mt01art040d | m³ | Material A-2-5 de entrega, para formação de aterros, segundo LNEC E 241 e LNEC E 240. (material) | 1 | 4.96 | 4.960 |
| mo087 | h | Ajudante de construção de obra civil. (mão de obra) | 0.55 | 24.04 | 13.222 |
| % | % | Custos directos complementares | 2 % | 18.182 | 0.364 |
|  |  | Custos directos |  |  | 18.546 |

Resíduos:
- colocação: mt01art040d Material A-2-5 de entrega, para formação de aterros, segundo LNEC E 241 e LNEC E 240; factor de resíduo 0.00567102

## Recursos

**mt01art040d** m³ Material A-2-5 de entrega, para formação de aterros, segundo LNEC E 241 e LNEC E 240
Dados técnicos: Custo energético 574.000 MJ; Emissão de CO2 41.000 kg; Código LER 17 05 04; Massa do elemento 2050 kg; Volume 1.28125 m3
