# Valeta com vegetação. Sistema Trinter "PROJAR"

- Propriedade do ficheiro: CYPE Ingenieros S.A.
- Formato: FIEBDC-3/2016
- Programa: Gerador de preços para construção civil. CYPE Ingenieros, S.A.
- Data: 26/09/2024
- Moeda: EUR
- Custos indirectos: 3 %
- IVA: 23 %

## A Acondicionamento do terreno

### AU Drenagens

#### AUU Valetas

**AUU055** m Valeta com vegetação. Sistema Trinter "PROJAR".
Valeta com vegetação de secção trapezoidal, de 400 cm de perímetro transversal, sistema Trinter "PROJAR", composto por: geotêxtil com estrutura tridimensional, à base de polipropileno e polietileno de alta densidade (HDPE), Trinter "PROJAR", cor preto, fixação com estacas de ancoragem, ao terreno e projecção de uma camada de mistura de sementes e substrato, Soliq "PROJAR" de 30 mm de espessura com hidrosementeira.
Critérios considerados na determinação do preço da unidade de obra: O preço não inclui a escavação, o perfilamento nem o enchimento com material de drenagem.
Inclui: Colocação do geotêxtil. Colocação das estacas de ancoragem. Projecção de sementes e substrato.
Critério de medição de projecto: Comprimento medido segundo documentação gráfica de Projecto.
Critério de medição de obra: Medir-se-á o comprimento realmente executado segundo especificações de Projecto.

| Código | Un | Descrição | Rendimento | Preço | Importância |
|---|---|---|---|---|---|
| mt48mae010g | m² | Geotêxtil com estrutura tridimensional, à base de polipropileno e polietileno de alta densidade (HDPE), Trinter "PROJAR", cor preto, estável aos raios UV, de 25 mm de espessura, de 10x10 mm de vão de malha e de 280 g/m² de massa superficial, alongamento até à rotura 20% e 3 N/cm² de resistência à tracção, fornecido em rolos de 2x25 m. (material) | 4.6 | 6.6 | 30.360 |
| mt48mae015a | Ud | Estaca de ancoragem de aço nervurado, em forma de U, de 200x80x200 mm e 8 mm de diâmetro. (material) | 6 | 1.02 | 6.120 |
| mt48sap020f | m³ | Mistura de sementes 30 g/m² e substrato, Soliq "PROJAR" composto de turfa Landscaping 20,88 l/m², fibras de madeira Ecofibra 379,5 g/m² e Wood Peat 310,5 g/m², estabilizantes Stable Plus 150 g/m², ácidos húmicos fúlvicos Humipro 10 cm³/m², adubo Azolon 40 g/m² e Topmix 375 g/m², argila Bara-Clay 937,5 g/m² e retentor de água Stockosorb 75 g/m². (material) | 0.1 | 234.64 | 23.464 |
| mq09hds010 | h | Hidrosementeira com depósito de 2,5 m³ de capacidade, sobre camião. (equipamento) | 0.22 | 38.54 | 8.479 |
| mo041 | h | Oficial de 1ª construção de obra civil. (mão de obra) | 0.44 | 22.68 | 9.979 |
| mo087 | h | Ajudante de construção de obra civil. (mão de obra) | 0.22 | 22.13 | 4.869 |
| mo040 | h | Oficial de 1ª jardineiro. (mão de obra) | 0.22 | 22.68 | 4.990 |
| mo086 | h | Ajudante de jardineiro. (mão de obra) | 0.22 | 22.13 | 4.869 |
| % | % | Custos directos complementares | 2 % | 93.130 | 1.863 |
|  |  | Custos directos |  |  | 94.993 |
