# Eliminação de marca rodoviária longitudinal

- Propriedade do ficheiro: CYPE Ingenieros S.A.
- Formato: FIEBDC-3/2016
- Programa: Gerador de preços para construção civil. CYPE Ingenieros, S.A.
- Data: 11/06/2024
- Moeda: EUR
- Custos indirectos: 3 %
- IVA: 23 %

## D Demolições

### DM Pavimentos

#### DMS Sinalização viária

**DMS010** m Eliminação de marca rodoviária longitudinal.
Eliminação de marca rodoviária longitudinal contínua, de tinta, através de fresadora a frio compacta, equipada com banda transportadora para a carga directa para camião dos restos gerados e posterior varredela da superfície fresada com varredora mecânica, e carga manual para camião ou contentor.
Inclui: Marcação. Fresagem do pavimento. Varredura através de varredora mecânica. Limpeza dos restos da obra. Carga manual de entulho para camião ou contentor.
Critério de medição de projecto: Comprimento medido segundo documentação gráfica de Projecto.
Critério de medição de obra: Medir-se-á o comprimento realmente executado segundo especificações de Projecto.

| Código | Un | Descrição | Rendimento | Preço | Importância |
|---|---|---|---|---|---|
| mq11fre010 | h | Fresadora a frio compacta, para a remoção de camadas de pavimento, de 155 kW, equipada com banda transportadora, de 100 cm de largura de fresagem e até 30 cm de profundidade de fresagem. (equipamento) | 0.001 | 229.83 | 0.230 |
| mq11bar010 | h | Varredora rebocada com motor auxiliar. (equipamento) | 0.001 | 67.98 | 0.068 |
| mq04dua020a | h | Dumper de descarga frontal de 1,5 t de carga útil. (equipamento) | 0.001 | 6 | 0.006 |
| mo087 | h | Ajudante de construção de obra civil. (mão de obra) | 0.003 | 22.13 | 0.066 |
| % | % | Custos directos complementares | 2 % | 0.370 | 0.007 |
|  |  | Custos directos |  |  | 0.377 |
