# Cavação do terreno

- Propriedade do ficheiro: CYPE Ingenieros S.A.
- Formato: FIEBDC-3/2016
- Programa: Gerador de preços para construção civil. CYPE Ingenieros, S.A.
- Data: 23/10/2024
- Moeda: EUR
- Custos indirectos: 3 %
- IVA: 23 %

## J Jardins

### JA Preparação do terreno

#### JAB Acondicionamento físico

**JAB070** m² Cavação do terreno.
Cavação do terreno compacto, com meios manuais, através de pá e enxada, alcançando uma profundidade até 25 cm e a desagregação completa dos torrões.
Inclui: Cavação do terreno. Sinalização e protecção do terreno.
Critério de medição de projecto: Superfície medida em projecção horizontal, segundo documentação gráfica de Projecto.
Critério de medição de obra: Medir-se-á, em projecção horizontal, a superfície realmente executada segundo especificações de Projecto.

| Código | Un | Descrição | Rendimento | Preço | Importância |
|---|---|---|---|---|---|
| mo040 | h | Oficial de 1ª jardineiro. (mão de obra) | 0.003 | 22.68 | 0.068 |
| mo086 | h | Ajudante de jardineiro. (mão de obra) | 0.035 | 22.13 | 0.775 |
| % | % | Custos directos complementares | 2 % | 0.843 | 0.017 |
|  |  | Custos directos |  |  | 0.860 |
