# Pavimento desportivo de relva sintética para campo de futebol, sistema "COMPOSAN INDUSTRIAL Y TECNOLOGÍA"

- Propriedade do ficheiro: CYPE Ingenieros S.A.
- Formato: FIEBDC-3/2016
- Programa: Gerador de preços para construção civil. CYPE Ingenieros, S.A.
- Data: 26/09/2024
- Moeda: EUR
- Custos indirectos: 3 %
- IVA: 23 %

## M Pavimentos urbanos

### MD Pavimentos desportivos

#### MDB De relva sintética

**MDB030** m² Pavimento desportivo de relva sintética para campo de futebol, sistema "COMPOSAN INDUSTRIAL Y TECNOLOGÍA".
Pavimento desportivo para campo de futebol, sistema "COMPOSAN INDUSTRIAL Y TECNOLOGÍA", formado por relva sintética, Compograss MD 40/8.2 (12.0), composto de mechas rectas monofilamento de 5/8" bicolor com forma de diamante, de fibra 100% polietileno resistente aos raios UV, 12000 decitex, 400 microns de espessura, 6 fios por mecha, tecidas sobre base de polipropileno reforçada com uma camada de feltro, com termo-fixação e vedação com látex, de 40 mm de altura de filamento, 42 mm de altura total de tapete, 2492 g/m² e 8190 mechas/m², com linhas de jogo de relva sintética, Compograss MD 40/8.2 Línea Blanca, cor branca, banda de ligação de geotêxtil de polipropileno, Jointing Tape, de 300 mm de largura e cola de poliuretano bicomponente, lastrado com 16 kg/m² de inerte silício, de granulometria compreendida entre 0,4 e 0,8 mm e 8 kg/m² de fragmentos de borracha, de entre 0,8 e 2,5 mm.
Critérios considerados na determinação do preço da unidade de obra: O preço não inclui a superfície base.
Inclui: Marcação das dimensões do campo. Colocação da relva sintética. Marcação e corte das linhas de jogo. Colocação da relva sintética para as linhas de jogo. Espalhar na superfície.
Critério de medição de projecto: Superfície medida em projecção horizontal, segundo documentação gráfica de Projecto.
Critério de medição de obra: Medir-se-á, em projecção horizontal, a superfície realmente executada segundo especificações de Projecto.

| Código | Un | Descrição | Rendimento | Preço | Importância |
|---|---|---|---|---|---|
| mt47cit280g | m² | Relva sintética, Compograss MD 40/8.2 (12.0) "COMPOSAN INDUSTRIAL Y TECNOLOGÍA", composto de mechas rectas monofilamento de 5/8" bicolor com forma de diamante, de fibra 100% polietileno resistente aos raios UV, 12000 decitex, 400 microns de espessura, 6 fios por mecha, tecidas sobre base de polipropileno reforçada com uma camada de feltro, com termo-fixação e vedação com látex, de 40 mm de altura de filamento, 42 mm de altura total de tapete, 2492 g/m² e 8190 mechas/m², fornecido em rolos. (material) | 1 | 17.79 | 17.790 |
| mt47cit285h | m² | Relva sintética, Compograss MD 40/8.2 Línea Blanca "COMPOSAN INDUSTRIAL Y TECNOLOGÍA", cor branca, fornecido em rolos, para linhas de jogo. (material) | 0.04 | 19.06 | 0.762 |
| mt47cit260d | kg | Cola de poliuretano bicomponente "COMPOSAN INDUSTRIAL Y TECNOLOGÍA". (material) | 0.12 | 4.54 | 0.545 |
| mt47cit250n | m | Banda de ligação de geotêxtil de polipropileno, Jointing Tape, de 300 mm de largura "COMPOSAN INDUSTRIAL Y TECNOLOGÍA", para campos de futebol de relva sintética, fornecida em rolos. (material) | 0.48 | 1.36 | 0.653 |
| mt47cit004c | kg | Inerte silício, de granulometria compreendida entre 0,4 e 0,8 mm "COMPOSAN INDUSTRIAL Y TECNOLOGÍA", fornecido em sacos. (material) | 16 | 0.15 | 2.400 |
| mt47cit270d | kg | Fragmentos de borracha, de entre 0,8 e 2,5 mm "COMPOSAN INDUSTRIAL Y TECNOLOGÍA". (material) | 8 | 0.46 | 3.680 |
| mq07cel010 | h | Empilhador elevador diesel de dupla tracção de 8 t. (equipamento) | 0.003 | 28.06 | 0.084 |
| mq11ext020 | h | Espalhadora fibriladora para relva sintética. (equipamento) | 0.004 | 52.93 | 0.212 |
| mo041 | h | Oficial de 1ª construção de obra civil. (mão de obra) | 0.061 | 22.68 | 1.383 |
| mo087 | h | Ajudante de construção de obra civil. (mão de obra) | 0.061 | 22.13 | 1.350 |
| % | % | Custos directos complementares | 2 % | 28.859 | 0.577 |
|  |  | Custos directos |  |  | 29.436 |

Resíduos:
- colocação: mt47cit280g; factor de resíduo 0.0219306
- colocação: mt47cit285h; factor de resíduo 0.0213865
- colocação: mt47cit260d Cola de poliuretano bicomponente "COMPOSAN INDUSTRIAL Y TECNOLOGÍA"; factor de resíduo 0.039962
- colocação: mt47cit250n; factor de resíduo 0.07
- colocação: mt47cit004c Inerte silício, de granulometria compreendida entre 0,4 e 0,8 mm "COMPOSAN INDUSTRIAL Y TECNOLOGÍA", fornecido em sacos; factor de resíduo 0.009

## Recursos

**mt47cit280g** m² Relva sintética
Dados técnicos: Custo energético 246.281 MJ; Emissão de CO2 12.228 kg; Código LER 17 02 03; Massa do elemento 2.492 kg; Volume 0.004153 m3
Resíduos:
- embalagem: re170203 Plástico. (componente de resíduo); rendimento 0.05 kg; Código LER 17 02 03; Massa do elemento 1 kg; Volume 0.001667 m3

**mt47cit285h** m² Relva sintética
Dados técnicos: Custo energético 205.978 MJ; Emissão de CO2 10.227 kg; Código LER 17 02 03; Massa do elemento 2.075 kg; Volume 0.003458 m3
Resíduos:
- embalagem: re170203 Plástico; rendimento 0.051 kg

**mt47cit260d** kg Cola de poliuretano bicomponente "COMPOSAN INDUSTRIAL Y TECNOLOGÍA"
Dados técnicos: Custo energético 144.471 MJ; Emissão de CO2 7.014 kg; Código LER 17 09 04; Massa do elemento 1 kg; Volume 0.000667 m3
Resíduos:
- embalagem: re170203 Plástico; rendimento 0.003 kg

**mt47cit250n** m Banda de ligação de geotêxtil de polipropileno
Dados técnicos: Custo energético 10.656 MJ; Emissão de CO2 0.341 kg; Código LER 17 06 04; Massa do elemento 0.09 kg; Volume 0.00015 m3
Resíduos:
- embalagem: re170203 Plástico; rendimento 0.001 kg

**mt47cit004c** kg Inerte silício, de granulometria compreendida entre 0,4 e 0,8 mm "COMPOSAN INDUSTRIAL Y TECNOLOGÍA", fornecido em sacos
Dados técnicos: Custo energético 0.559 MJ; Emissão de CO2 0.028 kg; Código LER 01 04 08; Massa do elemento 1 kg; Volume 0.000667 m3
Resíduos:
- embalagem: re170203 Plástico; rendimento 0.005 kg

**mt47cit270d** kg Fragmentos de borracha, de entre 0,8 e 2,5 mm "COMPOSAN INDUSTRIAL Y TECNOLOGÍA"
Dados técnicos: Custo energético 89.324 MJ; Emissão de CO2 3.894 kg
Resíduos:
- embalagem: re170203 Plástico; rendimento 0.005 kg
