# Revestimento de pavimento desportivo, de resinas sintéticas, sistema "COMPOSAN INDUSTRIAL Y TECNOLOGÍA", para campo polidesportivo

- Propriedade do ficheiro: CYPE Ingenieros S.A.
- Formato: FIEBDC-3/2016
- Programa: Gerador de preços para construção civil. CYPE Ingenieros, S.A.
- Data: 10/06/2025
- Moeda: EUR
- Custos indirectos: 3 %
- IVA: 23 %

## M Pavimentos urbanos

### MD Pavimentos desportivos

#### MDR De resinas sintéticas

**MDR020** m² Revestimento de pavimento desportivo, de resinas sintéticas, sistema "COMPOSAN INDUSTRIAL Y TECNOLOGÍA", para campo polidesportivo.
Revestimento de pavimento desportivo, com acabamento rugoso, com resistência ao deslizamento entre 80 e 110 com a superfície seca e entre 55 e 110 com a superfície húmida, segundo EN 13036-4, com resistência ao deslizamento maior que 45 segundo ENV 12633, abrasão Taber a seco < 0,2 g, de 1 mm de espessura total aproximada, realizado sobre superfície suporte de betão, com o sistema Sportlife S/H "COMPOSAN INDUSTRIAL Y TECNOLOGÍA", apto para campo polidesportivo, através da aplicação sucessiva de: uma camada de regularização e acondicionamento da superfície, de argamassa de dois componentes, Epoxán Sportseal, à base de resinas epóxi e cargas minerais calibradas (0,8 kg/m²); três camadas de argamassa de dois componentes Compomix, cor vermelho, acabamento texturizado, à base de resinas acrílico-epóxi, cargas minerais calibradas e pigmentos (0,4 kg/m² cada camada), deixando secar totalmente a camada prévia antes de aplicar a seguinte camada e uma camada de vedação de tinta de água bicomponente, Compopaint, cor vermelho, à base de resinas acrílico-epóxi, cargas micronizadas e pigmentos (0,3 kg/m²).
Critérios considerados na determinação do preço da unidade de obra: O preço não inclui a superfície suporte, a execução e a vedação das juntas nem a marcação e execução das linhas de jogo.
Inclui: Limpeza da superfície suporte. Implantação das juntas e panos de trabalho. Aplicação, com raspador de borracha, da camada de regularização e acondicionamento da superfície. Aplicação das sucessivas camadas que formam o pavimento desportivo. Secagem de cada camada antes de aplicar a seguinte, incluindo raspagem, varredela e sopragem das imperfeições. Limpeza final do pavimento.
Critério de medição de projecto: Superfície medida em projecção horizontal, segundo documentação gráfica de Projecto.
Critério de medição de obra: Medir-se-á, em projecção horizontal, a superfície realmente executada segundo especificações de Projecto.

| Código | Un | Descrição | Rendimento | Preço | Importância |
|---|---|---|---|---|---|
| mt47cit090d | kg | Argamassa de dois componentes, Epoxán Sportseal "COMPOSAN INDUSTRIAL Y TECNOLOGÍA", à base de resinas epóxi e cargas minerais calibradas; para aplicar com raspador de borracha. (material) | 0.8 | 5.12 | 4.096 |
| mt47cit020a | kg | Argamassa de dois componentes Compomix "COMPOSAN INDUSTRIAL Y TECNOLOGÍA", cor vermelho, acabamento texturado, à base de resinas acrílico-epóxi, cargas minerais calibradas e pigmentos; para aplicar com rolo ou raspador de borracha. (material) | 1.2 | 6.78 | 8.136 |
| mt27pic050a | kg | Tinta de água bicomponente, Compopaint "COMPOSAN INDUSTRIAL Y TECNOLOGÍA", cor vermelho, à base de resinas acrílico-epóxi, cargas micronizadas e pigmentos; para aplicar com rolo, pistola ou raspador de borracha. (material) | 0.3 | 7.8 | 2.340 |
| mo041 | h | Oficial de 1ª construção de obra civil. (mão de obra) | 0.182 | 24.63 | 4.483 |
| mo087 | h | Ajudante de construção de obra civil. (mão de obra) | 0.182 | 24.04 | 4.375 |
| % | % | Custos directos complementares | 2 % | 23.430 | 0.469 |
|  |  | Custos directos |  |  | 23.899 |

Resíduos:
- colocação: mt47cit090d; factor de resíduo 0.042858
- colocação: mt47cit020a; factor de resíduo 0.035
- colocação: mt27pic050a; factor de resíduo 0.0275

## Recursos

**mt47cit090d** kg Argamassa de dois componentes
Dados técnicos: Custo energético 15.053 MJ; Emissão de CO2 0.575 kg; Código LER 17 09 04; Massa do elemento 1 kg; Volume 0.000667 m3
Resíduos:
- embalagem: re170203 Plástico. (componente de resíduo); rendimento 0.003 kg; Código LER 17 02 03; Massa do elemento 1 kg; Volume 0.001667 m3

**mt47cit020a** kg Argamassa de dois componentes Compomix "COMPOSAN INDUSTRIAL Y TECNOLOGÍA"
Dados técnicos: Custo energético 15.053 MJ; Emissão de CO2 0.575 kg; Código LER 17 09 04; Massa do elemento 1 kg; Volume 0.000667 m3
Resíduos:
- embalagem: re170203 Plástico; rendimento 0.003 kg

**mt27pic050a** kg Tinta de água bicomponente
Dados técnicos: Custo energético 31.490 MJ; Emissão de CO2 1.556 kg; Código LER 08 01 11; Massa do elemento 1 kg; Volume 0.001111 m3
Resíduos:
- embalagem: re170203 Plástico; rendimento 0.045 kg
