# Pavimento desportivo de terra batida para campo de ténis

- Propriedade do ficheiro: CYPE Ingenieros S.A.
- Formato: FIEBDC-3/2016
- Programa: Gerador de preços para construção civil. CYPE Ingenieros, S.A.
- Data: 10/06/2025
- Moeda: EUR
- Custos indirectos: 3 %
- IVA: 23 %

## M Pavimentos urbanos

### MD Pavimentos desportivos

#### MDT De terra batida

**MDT010** m² Pavimento desportivo de terra batida para campo de ténis.
Pavimento desportivo de terra batida para campo de ténis. CAMADA DE DRENAGEM: duas camadas de gravilha vulcânica, com uma espessura total de 25 cm, a primeira de 20 cm de espessura de granulometria compreendida entre 12 e 25 mm e a segunda de 5 cm de espessura de granulometria compreendida entre 5 e 10 mm. SUB-BASE: uma camada de 5 cm de espessura, de mistura de agregados vulcânicos e ligante procedente de material sedimentário, com granulometria até 3 mm de diâmetro. CAMADA DE ACABAMENTO: uma camada de 5 mm de espessura, de pó de tijolo cerâmico ou de abobadilha cerâmica, com granulometria até 1 mm de diâmetro.
Critérios considerados na determinação do preço da unidade de obra: O preço não inclui a marcação e execução das linhas de jogo.
Inclui: Marcação das dimensões do campo. Espalhamento das sucessivas camadas que formam o pavimento desportivo.
Critério de medição de projecto: Superfície medida em projecção horizontal, segundo documentação gráfica de Projecto.
Critério de medição de obra: Medir-se-á, em projecção horizontal, a superfície realmente executada segundo especificações de Projecto.

| Código | Un | Descrição | Rendimento | Preço | Importância |
|---|---|---|---|---|---|
| mt01aci010d | kg | Gravilha vulcânica, de granulometria compreendida entre 12 e 25 mm, para camada drenante de campo de ténis de terra batida. (material) | 240 | 0.05 | 12.000 |
| mt01aci010c | kg | Gravilha vulcânica, de granulometria compreendida entre 5 e 10 mm, para camada drenante de campo de ténis de terra batida. (material) | 110 | 0.08 | 8.800 |
| mt01aci030b | kg | Mistura de agregados vulcânicos e ligante procedente de material sedimentário, com granulometria até 3 mm de diâmetro, para sub-base de campo de ténis de terra batida. (material) | 95 | 0.18 | 17.100 |
| mt01aci040b | kg | Pó de tijolo cerâmico ou de abobadilha cerâmica, com granulometria até 1 mm de diâmetro, para camada de acabamento de campo de ténis de terra batida. (material) | 5.5 | 0.38 | 2.090 |
| mo041 | h | Oficial de 1ª construção de obra civil. (mão de obra) | 0.33 | 24.63 | 8.128 |
| mo087 | h | Ajudante de construção de obra civil. (mão de obra) | 0.391 | 24.04 | 9.400 |
| % | % | Custos directos complementares | 2 % | 57.518 | 1.150 |
|  |  | Custos directos |  |  | 58.668 |
