# Cobrimento protector e drenante de anel perimetral de tronco de árvore

- Propriedade do ficheiro: CYPE Ingenieros S.A.
- Formato: FIEBDC-3/2016
- Programa: Gerador de preços para construção civil. CYPE Ingenieros, S.A.
- Data: 11/06/2024
- Moeda: EUR
- Custos indirectos: 3 %
- IVA: 23 %

## M Pavimentos urbanos

### MP Pavimentos urbanos

#### MPD Drenantes

**MPD025** m² Cobrimento protector e drenante de anel perimetral de tronco de árvore.
Cobrimento protector e drenante de anel perimetral de tronco de árvore para permitir o seu crescimento, realizado através de espalhamento de argamassa realizada "in situ" à base de resina epóxi bicomponente e granulados de cortiça natural, procedente de painéis reciclados, sem aditivos, cor preto, de granulometria compreendida entre 3 e 5 mm, densidade entre 72 e 80 kg/m³ e condutibilidade térmica 0,043 W/(m°C), com meios manuais, até formar uma camada uniforme de 20 mm de espessura mínima.
Inclui: Espalhamento da camada de protecção.
Critério de medição de projecto: Superfície medida segundo documentação gráfica de Projecto.
Critério de medição de obra: Medir-se-á a superfície realmente executada segundo especificações de Projecto.

| Código | Un | Descrição | Rendimento | Preço | Importância |
|---|---|---|---|---|---|
| mt16fso010ef | m³ | Granulados de cortiça natural, procedente de painéis reciclados, sem aditivos, cor preto, de granulometria compreendida entre 3 e 5 mm, densidade entre 72 e 80 kg/m³ e condutibilidade térmica 0,043 W/(m°C). (material) | 0.012 | 196.97 | 2.364 |
| mt47pcd020a | kg | Resina epóxi bicomponente. (material) | 1 | 71.52 | 71.520 |
| mo040 | h | Oficial de 1ª jardineiro. (mão de obra) | 0.55 | 22.68 | 12.474 |
| mo086 | h | Ajudante de jardineiro. (mão de obra) | 0.55 | 22.13 | 12.172 |
| % | % | Custos directos complementares | 2 % | 98.530 | 1.971 |
|  |  | Custos directos |  |  | 100.501 |

Resíduos:
- colocação: mt16fso010ef; factor de resíduo 0.014
- colocação: mt47pcd020a Resina epóxi bicomponente; factor de resíduo 0.03

## Recursos

**mt16fso010ef** m³ Granulados de cortiça natural
Dados técnicos: Custo energético 5134.560 MJ; Emissão de CO2 -130.720 kg; Código LER 17 02 01; Massa do elemento 76 kg; Volume 0.069091 m3

**mt47pcd020a** kg Resina epóxi bicomponente
Dados técnicos: Custo energético 86.761 MJ; Emissão de CO2 3.294 kg; Código LER 17 09 04; Massa do elemento 1 kg; Volume 0.000667 m3
Resíduos:
- embalagem: re170203 Plástico. (componente de resíduo); rendimento 0.003 kg; Código LER 17 02 03; Massa do elemento 1 kg; Volume 0.001667 m3
