# Camada separadora: tela de polietileno

- Propriedade do ficheiro: CYPE Ingenieros S.A.
- Formato: FIEBDC-3/2016
- Programa: Gerador de preços para construção civil. CYPE Ingenieros, S.A.
- Data: 27/08/2025
- Moeda: EUR
- Custos indirectos: 3 %
- IVA: 23 %

## N Isolamentos e impermeabilizações

### NG Geosintéticos

#### NGL Geomembranas

**NGL010** m² Camada separadora: tela de polietileno.
Filme impermeável de polietileno de baixa densidade (LDPE) de 0,25 mm de espessura e 250 g/m² de massa superficial, cor preto. Colocação em obra: com sobreposições, directamente sobre o terreno, sobre um enrocamento ou sobre uma superfície de betão.
Inclui: Colocação da lâmina separadora. Resolução de sobreposições e uniões.
Critério de medição de projecto: Superfície medida segundo documentação gráfica de Projecto.
Critério de medição de obra: Medir-se-á a superfície realmente executada segundo especificações de Projecto, incluindo as entregas e as sobreposições.

| Código | Un | Descrição | Rendimento | Preço | Importância |
|---|---|---|---|---|---|
| mt16png020g | m² | Filme impermeável de polietileno de baixa densidade (LDPE) de 0,25 mm de espessura e 250 g/m² de massa superficial, cor preto. (material) | 1.15 | 1.44 | 1.656 |
| mo020 | h | Oficial de 1ª construção. (mão de obra) | 0.033 | 24.63 | 0.813 |
| mo113 | h | Operário não qualificado construção. (mão de obra) | 0.017 | 23.29 | 0.396 |
| % | % | Custos directos complementares | 2 % | 2.865 | 0.057 |
|  |  | Custos directos |  |  | 2.922 |

Resíduos:
- colocação: mt16png020g; factor de resíduo 0.06

## Recursos

**mt16png020g** m² Filme impermeável de polietileno de baixa densidade (LDPE) de 0,25 mm de espessura e 250 g/m² de massa superficial
Dados técnicos: Custo energético 36.585 MJ; Emissão de CO2 1.330 kg; Código LER 17 06 04; Massa do elemento 0.25 kg; Volume 0.000417 m3
Resíduos:
- embalagem: re170203 Plástico. (componente de resíduo); rendimento 0.024 kg; Código LER 17 02 03; Massa do elemento 1 kg; Volume 0.001667 m3
