# Geotêxtil tecido

- Propriedade do ficheiro: CYPE Ingenieros S.A.
- Formato: FIEBDC-3/2016
- Programa: Gerador de preços para construção civil. CYPE Ingenieros, S.A.
- Data: 22/01/2022
- Moeda: EUR
- Custos indirectos: 3 %
- IVA: 23 %

## N Isolamentos e impermeabilizações

### NG Geosintéticos

#### NGX Geotêxteis

**NGX020** m² Geotêxtil tecido.
Fornecimento e colocação sobre o terreno de geotêxtil tecido à base de polipropileno, com uma resistência à tracção longitudinal de 55,0 kN/m, uma resistência à tracção transversal de 55,0 kN/m, uma abertura de cone ao ensaio de perfuração dinâmica segundo NP EN ISO 13433 inferior a 10 mm, resistência CBR ao punçoamento 5 kN e uma massa superficial de 215 g/m². Incluindo cortes, fixações ao terreno, tratamento de sobreposições e ligações.
Inclui: Colocação do geotêxtil sobre o terreno. Tratamento de sobreposições e uniões. Fixação do geotêxtil ao terreno através de grampos.
Critério de medição de projecto: Superfície medida segundo documentação gráfica de Projecto.
Critério de medição de obra: Medir-se-á a superfície realmente executada segundo especificações de Projecto, incluindo as entregas e as sobreposições.

| Código | Un | Descrição | Rendimento | Preço | Importância |
|---|---|---|---|---|---|
| mt14gsa040ee | m² | Geotêxtil tecido à base de polipropileno, com uma resistência à tracção longitudinal de 55 kN/m, uma resistência à tracção transversal de 55 kN/m, uma abertura de cone ao ensaio de perfuração dinâmica segundo NP EN ISO 13433 inferior a 10 mm, resistência CBR ao punçoamento 5 kN e uma massa superficial de 215 g/m². Segundo EN 13252. (material) | 1.1 | 1.2 | 1.320 |
| mo041 | h | Oficial de 1ª construção de obra civil. (mão de obra) | 0.002 | 19.19 | 0.038 |
| mo087 | h | Ajudante de construção de obra civil. (mão de obra) | 0.004 | 18.74 | 0.075 |
| % | % | Custos directos complementares | 2 % | 1.433 | 0.029 |
|  |  | Custos directos |  |  | 1.462 |

Resíduos:
- colocação: mt14gsa040ee; factor de resíduo 0.07

## Recursos

**mt14gsa040ee** m² Geotêxtil tecido à base de polipropileno
Dados técnicos: Custo energético 20.876 MJ; Emissão de CO2 0.684 kg; Código LER 17 06 04; Massa do elemento 0.215 kg; Volume 0.000358 m3
Resíduos:
- embalagem: re170203 Plástico. (componente de resíduo); rendimento 0.024 kg; Código LER 17 02 03; Massa do elemento 1 kg; Volume 0.001667 m3
