# Baliza de andebol e futsal

- Propriedade do ficheiro: CYPE Ingenieros S.A.
- Formato: FIEBDC-3/2016
- Programa: Gerador de preços para construção civil. CYPE Ingenieros, S.A.
- Data: 10/06/2025
- Moeda: EUR
- Custos indirectos: 3 %
- IVA: 23 %

## T Equipamento urbano

### TD Equipamentos desportivos

#### TDG Jogos desportivos

**TDG060** Ud Baliza de andebol e futsal.
Baliza amovível de andebol ou futsal de 3 m de base e 2 m de altura formada por: postes e barra de secção quadrada de 80x80 mm, de alumínio lacado em faixas brancas e vermelhas, base de tubo de secção rectangular de 80x40 mm e rede de polietileno com cordas de 4 mm de diâmetro com suportes de poliamida para fixação da rede à baliza, colocação com bucha química, anilha e parafuso.
Critérios considerados na determinação do preço da unidade de obra: O preço não inclui a superfície suporte.
Inclui: Marcação. Colocação.
Critério de medição de projecto: Número de unidades previstas, segundo documentação gráfica de Projecto.
Critério de medição de obra: Medir-se-á o número de unidades realmente executadas segundo especificações de Projecto.

| Código | Un | Descrição | Rendimento | Preço | Importância |
|---|---|---|---|---|---|
| mt52dep270x | Ud | Baliza amovível de andebol ou futsal de 3 m de base e 2 m de altura formada por: postes e barra de secção quadrada de 80x80 mm, de alumínio lacado em faixas brancas e vermelhas, base de tubo de secção rectangular de 80x40 mm e rede de polietileno com cordas de 4 mm de diâmetro com suportes de poliamida para fixação da rede à baliza, incluindo chapa anti-tombo para aparafusar o tubo à superfície suporte. (material) | 1 | 805.27 | 805.270 |
| mt50spl105b | Ud | Fixação composta por bucha química, anilha e parafuso de aço. (material) | 0.34 | 5.82 | 1.979 |
| mo011 | h | Oficial de 1ª montador. (mão de obra) | 0.275 | 25.32 | 6.963 |
| mo080 | h | Ajudante de montador. (mão de obra) | 0.275 | 24.04 | 6.611 |
| % | % | Custos directos complementares | 2 % | 820.823 | 16.416 |
|  |  | Custos directos |  |  | 837.239 |

## Recursos

**mt52dep270x** Ud Baliza amovível de andebol ou futsal de 3 m de base e 2 m de altura formada por: postes e barra de secção quadrada de
Dados técnicos: Custo energético 9012.801 MJ; Emissão de CO2 664.934 kg
Resíduos:
- embalagem: re150101 Embalagens de papel e cartão. (componente de resíduo); rendimento 3.608 kg; Código LER 15 01 01; Massa do elemento 1 kg; Volume 0.001333 m3
