# Baliza de futebol

- Propriedade do ficheiro: CYPE Ingenieros S.A.
- Formato: FIEBDC-3/2016
- Programa: Gerador de preços para construção civil. CYPE Ingenieros, S.A.
- Data: 10/06/2025
- Moeda: EUR
- Custos indirectos: 3 %
- IVA: 23 %

## T Equipamento urbano

### TD Equipamentos desportivos

#### TDG Jogos desportivos

**TDG110** Ud Baliza de futebol.
Baliza fixa de futebol 7 de 6 m de base e 2 m de altura formada por: postes e barra de secção circular de 90 mm de diâmetro, de alumínio lacado em cor branca e rede de polietileno com cordas de 3,5 mm de diâmetro com suportes de poliamida para fixação da rede à baliza, colocação através de soldadura.
Critérios considerados na determinação do preço da unidade de obra: O preço não inclui a superfície suporte.
Inclui: Marcação. Colocação.
Critério de medição de projecto: Número de unidades previstas, segundo documentação gráfica de Projecto.
Critério de medição de obra: Medir-se-á o número de unidades realmente executadas segundo especificações de Projecto.

| Código | Un | Descrição | Rendimento | Preço | Importância |
|---|---|---|---|---|---|
| mt52dep320d | Ud | Baliza fixa de futebol 7 de 6 m de base e 2 m de altura formada por: postes e barra de secção circular de 90 mm de diâmetro, de alumínio lacado em cor branca e rede de polietileno com cordas de 3,5 mm de diâmetro com suportes de poliamida para fixação da rede à baliza, incluindo suportes de aço para encastrar os postes. (material) | 1 | 800.98 | 800.980 |
| mo041 | h | Oficial de 1ª construção de obra civil. (mão de obra) | 1.925 | 24.63 | 47.413 |
| mo087 | h | Ajudante de construção de obra civil. (mão de obra) | 1.925 | 24.04 | 46.277 |
| mo011 | h | Oficial de 1ª montador. (mão de obra) | 0.825 | 25.32 | 20.889 |
| mo080 | h | Ajudante de montador. (mão de obra) | 0.825 | 24.04 | 19.833 |
| % | % | Custos directos complementares | 2 % | 935.392 | 18.708 |
|  |  | Custos directos |  |  | 954.100 |

## Recursos

**mt52dep320d** Ud Baliza fixa de futebol 7 de 6 m de base e 2 m de altura formada por: postes e barra de secção circular de 90 mm de
Dados técnicos: Custo energético 7895.324 MJ; Emissão de CO2 577.894 kg
Resíduos:
- embalagem: re150101 Embalagens de papel e cartão. (componente de resíduo); rendimento 3.607 kg; Código LER 15 01 01; Massa do elemento 1 kg; Volume 0.001333 m3
