# Carrossel

- Propriedade do ficheiro: CYPE Ingenieros S.A.
- Formato: FIEBDC-3/2016
- Programa: Gerador de preços para construção civil. CYPE Ingenieros, S.A.
- Data: 11/06/2024
- Moeda: EUR
- Custos indirectos: 3 %
- IVA: 23 %

## T Equipamento urbano

### TJ Parques infantis

#### TJJ Jogos infantis

**TJJ070** Ud Carrossel.
Carrossel de aço galvanizado a quente formado por mastro e plataforma giratória de 2,50 m de diâmetro, para crianças de 5 a 12 anos, com zona de segurança de 36,00 m² e 0,60 m de altura livre de queda. Colocação em obra: com buchas químicas, sobre uma base de betão.
Inclui: Marcação. Escavação. Betonagem da base de apoio. Fixação do equipamento infantil. Realização de ensaios.
Critério de medição de projecto: Número de unidades previstas, segundo documentação gráfica de Projecto.
Critério de medição de obra: Medir-se-á o número de unidades realmente executadas segundo especificações de Projecto.

| Código | Un | Descrição | Rendimento | Preço | Importância |
|---|---|---|---|---|---|
| mt10hmf020fa | m³ | Betão simples C20/25 (X0(P); D25; S2; Cl 1,0), fabricado em central, segundo NP EN 206. (material) | 1.25 | 76.59 | 95.738 |
| mt50spl105b | Ud | Fixação composta por bucha química, anilha e parafuso de aço. (material) | 6 | 5.82 | 34.920 |
| mt52jig070p | Ud | Carrossel de aço galvanizado a quente formado por mastro e plataforma giratória, de 2,50 m de diâmetro, com caixa de rolamentos integrada no interior da estrutura e assentos de polietileno, para crianças de 5 a 12 anos, com zona de segurança de 36,00 m² e 0,60 m de altura livre de queda, com elementos de fixação. Segundo NP EN 1176-1 e NP EN 1176-5. (material) | 1 | 1845.11 | 1845.110 |
| mo041 | h | Oficial de 1ª construção de obra civil. (mão de obra) | 4.4 | 22.68 | 99.792 |
| mo087 | h | Ajudante de construção de obra civil. (mão de obra) | 4.4 | 22.13 | 97.372 |
| % | % | Custos directos complementares | 2 % | 2172.932 | 43.459 |
|  |  | Custos directos |  |  | 2216.391 |

Resíduos:
- colocação: mt10hmf020fa Betão simples C20/25 (X0(P); D25; S2; Cl 1,0), fabricado em central, segundo NP EN 206; factor de resíduo 0.00152845

## Recursos

**mt10hmf020fa** m³ Betão simples C20/25 (X0(P); D25; S2; Cl 1,0), fabricado em central, segundo NP EN 206
Dados técnicos: Custo energético 1840.000 MJ; Emissão de CO2 230.000 kg; Código LER 17 01 01; Massa do elemento 2300 kg; Volume 1.533333 m3

**mt52jig070p** Ud Carrossel de aço galvanizado a quente formado por mastro e plataforma giratória
Dados técnicos: Custo energético 12963.091 MJ; Emissão de CO2 797.118 kg
Resíduos:
- embalagem: re150101 Embalagens de papel e cartão. (componente de resíduo); rendimento 3.868 kg; Código LER 15 01 01; Massa do elemento 1 kg; Volume 0.001333 m3
