# Elemento de mobiliário urbano

- Propriedade do ficheiro: CYPE Ingenieros S.A.
- Formato: FIEBDC-3/2016
- Programa: Gerador de preços para construção civil. CYPE Ingenieros, S.A.
- Data: 10/06/2025
- Moeda: EUR
- Custos indirectos: 3 %
- IVA: 23 %

## T Equipamento urbano

### TM Mobiliário urbano

#### TMB Bancos, cadeiras e mesas

**TMB080** Ud Elemento de mobiliário urbano.
Assento, de 1500x600x450 cm, de betão pré-fabricado acabamento com tratamento anti-graffiti, cor branca.
Inclui: Marcação. Colocação.
Critério de medição de projecto: Número de unidades previstas, segundo documentação gráfica de Projecto.
Critério de medição de obra: Medir-se-á o número de unidades realmente executadas segundo especificações de Projecto.

| Código | Un | Descrição | Rendimento | Preço | Importância |
|---|---|---|---|---|---|
| mt52mug219ga | Ud | Assento, de 1500x600x450 cm, de betão pré-fabricado acabamento com tratamento anti-graffiti, cor branca. (material) | 1 | 329.57 | 329.570 |
| mq04cag010a | h | Camião com grua de carga máxima 6 t. (equipamento) | 0.693 | 56.47 | 39.134 |
| mo041 | h | Oficial de 1ª construção de obra civil. (mão de obra) | 0.693 | 24.63 | 17.069 |
| mo087 | h | Ajudante de construção de obra civil. (mão de obra) | 0.693 | 24.04 | 16.660 |
| % | % | Custos directos complementares | 2 % | 402.433 | 8.049 |
|  |  | Custos directos |  |  | 410.482 |

## Recursos

**mt52mug219ga** Ud Assento, de 1500x600x450 cm, de betão pré-fabricado acabamento com tratamento anti-graffiti, cor branca
Dados técnicos: Custo energético 1685.078 MJ; Emissão de CO2 135.173 kg
Resíduos:
- embalagem: re150101 Embalagens de papel e cartão. (componente de resíduo); rendimento 1.403 kg; Código LER 15 01 01; Massa do elemento 1 kg; Volume 0.001333 m3
