# Semi-pórtico para suporte de painéis de sinalização vertical de trânsito

- Propriedade do ficheiro: CYPE Ingenieros S.A.
- Formato: FIEBDC-3/2016
- Programa: Gerador de preços para construção civil. CYPE Ingenieros, S.A.
- Data: 26/09/2024
- Moeda: EUR
- Custos indirectos: 3 %
- IVA: 23 %

## T Equipamento urbano

### TS Sinalização e suportes publicitários

#### TSV Sinalização vertical

**TSV010** Ud Semi-pórtico para suporte de painéis de sinalização vertical de trânsito.
Semi-pórtico de aço galvanizado, simples, de 8 m de travessa e 6 m de altura máxima, para suporte de painéis de sinalização vertical de trânsito com uma superfície máxima de 15 m², fixada com ancoragens a fundação existente (não incluída neste preço). Inclusive uniões, soldaduras, cortes, peças especiais e desperdícios.
Inclui: Marcação dos eixos. Levantamento e colocação do semi-pórtico através de grua. Aprumo. Resolução das uniões na base de fundação. Ajuste definitivo das peças e uniões.
Critério de medição de projecto: Número de unidades previstas, segundo documentação gráfica de Projecto.
Critério de medição de obra: Será medido o número de unidades realmente fornecidas segundo especificações de Projecto.

| Código | Un | Descrição | Rendimento | Preço | Importância |
|---|---|---|---|---|---|
| mt53bps010d | Ud | Semi-pórtico de aço galvanizado, simples, de 8 m de travessa e 6 m de altura máxima, para suporte de painéis de sinalização vertical de trânsito com uma superfície máxima de 15 m², com ligações e ancoragens para fixar à fundação. (material) | 1 | 8275.42 | 8275.420 |
| mq07gte010c | h | Autogrua de braço telescópico com uma capacidade de elevação de 30 t e 27 m de altura máxima de trabalho. (equipamento) | 6.6 | 76.52 | 505.032 |
| mo047 | h | Oficial de 1ª montador de estruturas metálicas. (mão de obra) | 13.2 | 23.64 | 312.048 |
| mo094 | h | Ajudante de montador de estruturas metálicas. (mão de obra) | 13.2 | 23.07 | 304.524 |
| % | % | Custos directos complementares | 2 % | 9397.024 | 187.940 |
|  |  | Custos directos |  |  | 9584.964 |

Resíduos:
- colocação: mt53bps010d; factor de resíduo 0.0053

## Recursos

**mt53bps010d** Ud Semi-pórtico de aço galvanizado
Dados técnicos: Custo energético 1612.785 MJ; Emissão de CO2 164.288 kg; Código LER 17 04 05; Massa do elemento 64.1 kg; Volume 0.030524 m3
Resíduos:
- embalagem: re170203 Plástico. (componente de resíduo); rendimento 0.04 kg; Código LER 17 02 03; Massa do elemento 1 kg; Volume 0.001667 m3
