# Cone

- Propriedade do ficheiro: CYPE Ingenieros S.A.
- Formato: FIEBDC-3/2016
- Programa: Gerador de preços para construção civil. CYPE Ingenieros, S.A.
- Data: 23/10/2024
- Moeda: EUR
- Custos indirectos: 3 %
- IVA: 23 %

## Y Segurança e saúde

### YS Sinalização provisória de obras

#### YSB Balizamento

**YSB060** Ud Cone.
Cone de sinalização reflector de 75 cm de altura, de 2 peças, com corpo de polietileno e base de borracha, com 1 banda reflectora de 300 mm de largura e retro-reflexão nível 1 (E.G.), amortizável em 10 utilizações. Inclusive, manutenção em condições seguras durante todo o período de tempo necessário e desmontagem.
Inclui: Colocação e verificação. Desmontagem posterior. Transporte até ao local de armazenamento ou remoção para contentor.
Critério de medição de projecto: Número de unidades previstas, segundo Plano de Segurança e Saúde.
Critério de medição de obra: Medir-se-á o número de unidades realmente colocadas segundo especificações do Plano de Segurança e Saúde.

| Código | Un | Descrição | Rendimento | Preço | Importância |
|---|---|---|---|---|---|
| mt50bal030Ca | Ud | Cone de sinalização reflector de 75 cm de altura, de 2 peças, com corpo de polietileno e base de borracha, com 1 banda reflectora de 300 mm de largura e retro-reflexão nível 1 (E.G.). (material) | 0.1 | 22.73 | 2.273 |
| mo120 | h | Operário Segurança e Saúde. (mão de obra) | 0.022 | 21.45 | 0.472 |
| % | % | Custos directos complementares | 2 % | 2.745 | 0.055 |
|  |  | Custos directos |  |  | 2.800 |

Resíduos:
- colocação: mt50bal030Ca; factor de resíduo 1

## Recursos

**mt50bal030Ca** Ud Cone de sinalização reflector de 75 cm de altura
Dados técnicos: Custo energético 609.876 MJ; Emissão de CO2 23.571 kg; Código LER 17 02 03; Massa do elemento 5.4 kg; Volume 0.009 m3
