# Desmontagem de rede de gás

- Propriedade do ficheiro: CYPE INGENIEROS, S.A.
- Formato: FIEBDC-3/2002
- Moeda: EUR
- Custos indirectos: 3.00 %
- IVA: 23.00 %

## D Demolições

### DI Instalações

#### DIG Gás

**DIG100** Ud Desmontagem de rede de gás.
Desmontagem de rede de instalação de gás sem bainha, em habitação unifamiliar de 90 m² de superfície construída; com meios manuais, e eliminação de válvulas, fixações e outros acessórios superficiais, e carga manual para camião ou contentor.
Critérios considerados na determinação do preço da unidade de obra: O preço inclui o desmontagem das válvulas, dos acessórios e dos suportes de fixação e a obturação das condutas conectadas ao elemento.
Inclui: Desmontagem do elemento. Obturação das tubagens ligadas à instalação. Remoção e armazenamento do material desmontado. Limpeza dos restos da obra. Carga manual do material desmontado e restos da obra para camião ou contentor.
Critério de medição de projecto: Número de unidades previstas, segundo documentação gráfica de Projecto.
Critério de medição de obra: Será medido o número de unidades realmente desmontadas segundo especificações de Projecto.

| Código | Un | Descrição | Rendimento | Preço | Importância |
|---|---|---|---|---|---|
| mo112 | h | Operário especializado construção. (mão de obra) | 1.604 | 21.98 | 35.26 |
| mo113 | h | Operário não qualificado construção. (mão de obra) | 0.802 | 21.45 | 17.20 |
| % | % | Custos directos complementares | 2 % | 52.46 | 1.05 |
|  |  | Custos directos |  |  | 53.51 |
