# Desmontagem de ascensor de pessoas

- Propriedade do ficheiro: CYPE INGENIEROS, S.A.
- Formato: FIEBDC-3/2002
- Moeda: EUR
- Custos indirectos: 3.00 %
- IVA: 23.00 %

## D Demolições

### DI Instalações

#### DIT Transporte

**DIT010** Ud Desmontagem de ascensor de pessoas.
Desmontagem da instalação de um ascensor hidráulico, para 300 kg (4 pessoas) e 2 paragens, composto de portas interiores, portas exteriores, ganchos de fixação, lâmpadas de iluminação da abertura, esteiras, grupo elevação, amortecedores do fosso, limitador de velocidade e pára-quedas, quadro e cabo de manobra, percurso de guias e pistão, selector de paragens, botoneiras de piso, chassis da cabina e contrapeso, linha telefónica e sistemas de segurança; com meios manuais, e carga manual para camião ou contentor.
Critérios considerados na determinação do preço da unidade de obra: O preço inclui o desmontagem da instalação eléctrica.
Inclui: Desmontagem da instalação eléctrica. Desmontagem do elemento. Remoção e armazenamento do material desmontado. Limpeza dos restos da obra. Carga manual do material desmontado e restos da obra para camião ou contentor.
Critério de medição de projecto: Número de unidades previstas, segundo documentação gráfica de Projecto.
Critério de medição de obra: Será medido o número de unidades realmente desmontadas segundo especificações de Projecto.

| Código | Un | Descrição | Rendimento | Preço | Importância |
|---|---|---|---|---|---|
| mo020 | h | Oficial de 1ª construção. (mão de obra) | 23.000 | 24.63 | 566.49 |
| mo113 | h | Operário não qualificado construção. (mão de obra) | 23.000 | 23.29 | 535.67 |
| mo018 | h | Oficial de 1ª serralheiro. (mão de obra) | 23.000 | 24.96 | 574.08 |
| mo059 | h | Ajudante de serralheiro. (mão de obra) | 23.000 | 24.11 | 554.53 |
| % | % | Custos directos complementares | 2 % | 2230.77 | 44.62 |
|  |  | Custos directos |  |  | 2275.39 |
