# Desmontagem de porta de garagem

- Propriedade do ficheiro: CYPE INGENIEROS, S.A.
- Formato: FIEBDC-3/2002
- Moeda: EUR
- Custos indirectos: 3.00 %
- IVA: 23.00 %

## D Demolições

### DL Vãos

#### DLP Portas

**DLP300** Ud Desmontagem de porta de garagem.
Desmontagem de porta de garagem enrolável de até 5 m² de superfície, com meios manuais, sem deteriorar os elementos construtivos aos quais está fixada, e carga manual para camião ou contentor.
Critérios considerados na determinação do preço da unidade de obra: O preço inclui a desmontagem dos mecanismos e dos acessórios.
Inclui: Desmontagem do elemento. Remoção e armazenamento do material desmontado. Limpeza dos restos da obra. Carga manual do material desmontado e restos da obra para camião ou contentor.
Critério de medição de projecto: Número de unidades previstas, segundo documentação gráfica de Projecto.
Critério de medição de obra: Será medido o número de unidades realmente desmontadas segundo especificações de Projecto.

| Código | Un | Descrição | Rendimento | Preço | Importância |
|---|---|---|---|---|---|
| mo018 | h | Oficial de 1ª serralheiro. (mão de obra) | 0.389 | 24.96 | 9.71 |
| mo059 | h | Ajudante de serralheiro. (mão de obra) | 0.389 | 24.11 | 9.38 |
| mo113 | h | Operário não qualificado construção. (mão de obra) | 0.216 | 23.29 | 5.03 |
| % | % | Custos directos complementares | 2 % | 24.12 | 0.48 |
|  |  | Custos directos |  |  | 24.60 |
