# Revestimento exterior de fachada ventilada, de placas de betão polímero

- Propriedade do ficheiro: CYPE INGENIEROS, S.A.
- Formato: FIEBDC-3/2002
- Moeda: EUR
- Custos indirectos: 3.00 %
- IVA: 23.00 %

## F Fachadas, divisões e protecções

### FA Fachadas ventiladas

#### FAH Revestimento exterior de placas de betão polímero

**FAH010** m² Revestimento exterior de fachada ventilada, de placas de betão polímero.
Revestimento exterior de fachada ventilada, de placas mecanizadas de betão polímero, de entre 50 e 70 cm de comprimento, entre 20 e 40 cm de altura e 1,4 cm de espessura, textura lisa, cor branca; colocação em posição horizontal através do sistema de fixação oculta com perfis, sobre subestrutura suporte de liga de alumínio EN AW-6063 T5. Inclusive tira-fundos e ancoragens mecânicas de expansão de aço inoxidável A2, para a fixação da subestrutura suporte.
Critérios considerados na determinação do preço da unidade de obra: O preço não inclui o isolamento térmico.
Inclui: Limpeza e preparação da superfície suporte. Implantação das juntas de dilatação e panos de trabalho. Marcação da disposição do revestimento e dos pontos de ancoragem da subestrutura suporte. Fixação da subestrutura suporte ao pano principal e à laje. Preparação do revestimento. Aprumo, nivelamento e alinhamento do revestimento. Fixação definitiva do revestimento à subestrutura suporte. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12php010ab | m² | Placa mecanizada de betão polímero, de entre 50 e 70 cm de comprimento, entre 20 e 40 cm de altura e 1,4 cm de espessura, textura lisa, cor branca, com uma massa superficial de 33 kg/m²; com o preço incrementado em 5% relativamente a peças especiais para a resolução de pontos singulares. (material) | 1.000 | 70.46 | 70.46 |
| mt12php020a | m² | Subestrutura suporte para a sustentação do revestimento exterior, de placas de betão polímero, formada por: perfis verticais de tubo de alumínio de secção rectangular e perfis verticais em T, esquadros de carga e esquadros de apoio, perfil guia horizontal e perfil de arranque, de alumínio extrudido, de liga 6063 com tratamento térmico T5; com tira-fundos de aço inoxidável A2 e buchas de nylon para a fixação dos perfis ao pano principal e ancoragens mecânicas de expansão, de aço inoxidável A2 para a fixação dos perfis à laje. (material) | 1.000 | 31.25 | 31.25 |
| mo052 | h | Oficial de 1ª montador de sistemas de fachadas pré-fabricadas. (mão de obra) | 0.641 | 25.32 | 16.23 |
| mo099 | h | Ajudante de montador de sistemas de fachadas pré-fabricadas. (mão de obra) | 0.641 | 24.04 | 15.41 |
| % | % | Custos directos complementares | 2 % | 133.35 | 2.67 |
|  |  | Custos directos |  |  | 136.02 |
