# Revestimento exterior de fachada, de tecido metálico formado por painéis de chapa de metal distendido

- Propriedade do ficheiro: CYPE INGENIEROS, S.A.
- Formato: FIEBDC-3/2002
- Moeda: EUR
- Custos indirectos: 3.00 %
- IVA: 23.00 %

## F Fachadas, divisões e protecções

### FK Tecidos metálicos

#### FKF Revestimento exterior de tecidos metálicos

**FKF020** m² Revestimento exterior de fachada, de tecido metálico formado por painéis de chapa de metal distendido.
Revestimento exterior de fachada, de tecido metálico formado por painéis de chapa de metal distendido, de aço galvanizado, 75x46x20x1,5, 75 mm de comprimento de diagonal comprida, 46 mm de comprimento de diagonal curta, 20 mm de espessura do fio e 1,5 mm de espessura da chapa, com grampos de fixação. Substrutura suporte formada por perfis laminados a quente, das séries IPN, IPE, HEB, HEA, HEM ou UPN, acabamento galvanizado a quente e parafusos de aço inoxidável A4. Inclusive ancoragens químicas para a fixação da subestrutura suporte.
Inclui: Marcação. Fixação da substrutura suporte. Fixação do tecido metálico à substrutura suporte. Resolução de pontos singulares.
Critério de medição de projecto: Superfície medida segundo documentação gráfica de Projecto, sem deduzir aberturas menores que 1 m².
Critério de medição de obra: Medir-se-á a superfície realmente executada segundo especificações de Projecto, sem deduzir aberturas menores que 1 m².

| Código | Un | Descrição | Rendimento | Preço | Importância |
|---|---|---|---|---|---|
| mt26btr080b | m² | Tecido metálico formado por painéis de chapa de metal distendido, de aço galvanizado, 75x46x20x1,5, 75 mm de comprimento de diagonal comprida, 46 mm de comprimento de diagonal curta, 20 mm de espessura do fio e 1,5 mm de espessura da chapa, com grampos de fixação. (material) | 1.020 | 47.28 | 48.23 |
| mt26btr085a | kg | Substrutura suporte formada por perfis laminados a quente, das séries IPN, IPE, HEB, HEA, HEM ou UPN, acabamento galvanizado a quente e parafusos de aço inoxidável A4. (material) | 0.800 | 2.80 | 2.24 |
| mt26aaq010f | Ud | Ancoragem química composta por resina e varão roscado de aço inoxidável A4-70, segundo NP EN ISO 3506-1; com porca e anilha, de 12 mm de diâmetro. (material) | 1.000 | 4.90 | 4.90 |
| mo011 | h | Oficial de 1ª montador. (mão de obra) | 0.600 | 25.32 | 15.19 |
| mo080 | h | Ajudante de montador. (mão de obra) | 0.600 | 24.04 | 14.42 |
| % | % | Custos directos complementares | 2 % | 84.98 | 1.70 |
|  |  | Custos directos |  |  | 86.68 |
