# Pano exterior de parede Trombe, de caixilharia de alumínio

- Propriedade do ficheiro: CYPE INGENIEROS, S.A.
- Formato: FIEBDC-3/2002
- Moeda: EUR
- Custos indirectos: 3.00 %
- IVA: 23.00 %

## F Fachadas, divisões e protecções

### FN Paredes bioclimáticas

#### FNR Pano exterior de parede Trombe

**FNR010** m² Pano exterior de parede Trombe, de caixilharia de alumínio.
Pano exterior de parede Trombe, de caixilharia de alumínio, acabamento anodizado natural, composto por uma estrutura reticular com uma separação entre montantes de 150 cm e uma distância entre eixos da laje de 300 cm, compreendendo três divisões entre pisos; montantes de 175x52 mm, travessas de 70,5x52 mm e perfil caixilho sem ruptura de ponte térmica. Inclusive ancoragens de aço para a fixação dos montantes à parede e chapa de alumínio para a realização dos remates.
Critérios considerados na determinação do preço da unidade de obra: O preço não inclui o envidraçado. O preço não inclui as grelhas de ventilação.
Inclui: Preparação das bases de fixação para receber os sistemas de ancoragem do muro. Marcação dos eixos primários do travejamento. Fixação prévia à estrutura do edifício dos eixos primários do travejamento. Alinhamento, aprumo e nivelação dos perfis primários. Fixação definitiva do travejamento primário. Preparação do sistema de recepção do travejamento secundário. Alinhamento, aprume e nivelação dos perfis secundários. Fixação definitiva da estrutura secundária.
Critério de medição de projecto: Superfície medida segundo documentação gráfica de Projecto.
Critério de medição de obra: Medir-se-á a superfície realmente executada segundo especificações de Projecto.

| Código | Un | Descrição | Rendimento | Preço | Importância |
|---|---|---|---|---|---|
| mt25tro010g | m | Montante de alumínio, de 105x52 mm (Ix= 277,80 cm4), acabamento anodizado, inclusive junta central de estanquidade e juntas interiores de montante, provido de canal de drenagem e ventilação. (material) | 0.667 | 48.11 | 32.09 |
| mt25tro020a | m | Travessão de alumínio, de 55x52 mm (Iy = 19,04 cm4), acabamento anodizado, inclusive junta central de estanquidade e juntas interiores de travessão, provido de canal de drenagem e ventilação. (material) | 1.333 | 25.75 | 34.32 |
| mt25tro030a | m | Perfil caixilho de alumínio, acabamento anodizado, inclusive perfil anodizado especial para a colagem do vidro, de até 32 mm de espessura, e junta exterior da folha. (material) | 3.333 | 10.40 | 34.66 |
| mt25tro100a | Ud | Repercussão, por m², de acessórios para pano exterior de parede Trombe, elementos de ancoragem e fixação e remates a obra. (material) | 1.000 | 20.63 | 20.63 |
| mo018 | h | Oficial de 1ª serralheiro. (mão de obra) | 0.400 | 22.98 | 9.19 |
| mo059 | h | Ajudante de serralheiro. (mão de obra) | 0.800 | 22.20 | 17.76 |
| mo011 | h | Oficial de 1ª montador. (mão de obra) | 0.300 | 23.31 | 6.99 |
| mo080 | h | Ajudante de montador. (mão de obra) | 0.600 | 22.13 | 13.28 |
| % | % | Custos directos complementares | 2 % | 168.92 | 3.38 |
|  |  | Custos directos |  |  | 172.30 |
