# Corte em estrutura de betão, através de equipamento de corte com disco de diamante

- Propriedade do ficheiro: CYPE INGENIEROS, S.A.
- Formato: FIEBDC-3/2002
- Moeda: EUR
- Custos indirectos: 3.00 %
- IVA: 23.00 %

## H Remates e trabalhos auxiliares

### HP Cortes e perfurações

#### HPH Em elementos de betão

**HPH020** m Corte em estrutura de betão, através de equipamento de corte com disco de diamante.
Corte por via seca em parede de betão, até uma espesssura máxima de 30 cm, realizado com equipamento de corte com disco de diamante.
Inclui: Marcação das zonas a cortar. Corte do betão. Remoção e acumulação de entulho. Limpeza dos restos da obra. Carga manual de entulho para camião ou contentor.
Critério de medição de projecto: Comprimento medido segundo documentação gráfica de Projecto.
Critério de medição de obra: Medir-se-á o comprimento realmente executado segundo especificações de Projecto.

| Código | Un | Descrição | Rendimento | Preço | Importância |
|---|---|---|---|---|---|
| mq06cor010b | h | Equipamento para corte de elementos de betão, com disco de diamante e suporte, por via seca. (equipamento) | 2.000 | 78.00 | 156.00 |
| mo113 | h | Operário não qualificado construção. (mão de obra) | 2.000 | 23.29 | 46.58 |
| % | % | Custos directos complementares | 2 % | 202.58 | 4.05 |
|  |  | Custos directos |  |  | 206.63 |
