# Detector de cortina, via rádio

- Propriedade do ficheiro: CYPE INGENIEROS, S.A.
- Formato: FIEBDC-3/2002
- Moeda: EUR
- Custos indirectos: 3.00 %
- IVA: 23.00 %

## I Instalações

### ID Segurança

#### IDR Centrais de intrusão via rádio

**IDR041** Ud Detector de cortina, via rádio.
Detector de cortina com comunicação via rádio unidireccional, cobertura de 9 m, grande imunidade à interferência por radiofrequência. Inclusive elementos de fixação.
Inclui: Marcação. Fixação ao paramento. Montagem, ligação e verificação do seu correcto funcionamento.
Critério de medição de projecto: Número de unidades previstas, segundo documentação gráfica de Projecto.
Critério de medição de obra: Medir-se-á o número de unidades realmente executadas segundo especificações de Projecto.

| Código | Un | Descrição | Rendimento | Preço | Importância |
|---|---|---|---|---|---|
| mt41ing241a | Ud | Detector de cortina com comunicação via rádio unidireccional, cobertura de 9 m, grande imunidade à interferência por radiofrequência, para instalar em tecto ou parede. Inclusive elementos de fixação. (material) | 1.000 | 83.83 | 83.83 |
| mo006 | h | Oficial de 1ª instalador de redes e equipamentos de detecção e segurança. (mão de obra) | 0.200 | 25.32 | 5.06 |
| mo105 | h | Ajudante de instalador de redes e equipamentos de detecção e segurança. (mão de obra) | 0.200 | 23.99 | 4.80 |
| % | % | Custos directos complementares | 2 % | 93.69 | 1.87 |
|  |  | Custos directos |  |  | 95.56 |
