# Detector de inundação via rádio

- Propriedade do ficheiro: CYPE INGENIEROS, S.A.
- Formato: FIEBDC-3/2002
- Moeda: EUR
- Custos indirectos: 3.00 %
- IVA: 23.00 %

## I Instalações

### ID Segurança

#### IDR Centrais de intrusão via rádio

**IDR042** Ud Detector de inundação via rádio.
Detector de inundação com comunicação via rádio, atraso de 30 segundos para evitar falsos alarmes, com bateria de lítio de 12 V e cabo de 2,4 m. Inclusive elementos de fixação.
Inclui: Marcação. Fixação à superfície suporte. Montagem, ligação e verificação do seu correcto funcionamento.
Critério de medição de projecto: Número de unidades previstas, segundo documentação gráfica de Projecto.
Critério de medição de obra: Medir-se-á o número de unidades realmente executadas segundo especificações de Projecto.

| Código | Un | Descrição | Rendimento | Preço | Importância |
|---|---|---|---|---|---|
| mt41ing242a | Ud | Detector de inundação com comunicação via rádio, atraso de 30 segundos para evitar falsos alarmes, com bateria de lítio de 12 V e cabo de 2,4 m. Inclusive elementos de fixação. (material) | 1.000 | 86.43 | 86.43 |
| mo006 | h | Oficial de 1ª instalador de redes e equipamentos de detecção e segurança. (mão de obra) | 0.200 | 25.32 | 5.06 |
| mo105 | h | Ajudante de instalador de redes e equipamentos de detecção e segurança. (mão de obra) | 0.200 | 23.99 | 4.80 |
| % | % | Custos directos complementares | 2 % | 96.29 | 1.93 |
|  |  | Custos directos |  |  | 98.22 |
