# Seccionador

- Propriedade do ficheiro: CYPE INGENIEROS, S.A.
- Formato: FIEBDC-3/2002
- Moeda: EUR
- Custos indirectos: 3.00 %
- IVA: 23.00 %

## I Instalações

### IE Eléctricas

#### IEX Aparelhagem

**IEX215** Ud Seccionador.
Seccionador com comando rotativo de eixo prolongado, tetrapolar (4P), intensidade nominal 250 A, com fusível T1, de 300x195x210 mm. Totalmente montado, ligado e testado.
Inclui: Montagem e ligação do elemento.
Critério de medição de projecto: Número de unidades previstas, segundo documentação gráfica de Projecto.
Critério de medição de obra: Medir-se-á o número de unidades realmente executadas segundo especificações de Projecto.

| Código | Un | Descrição | Rendimento | Preço | Importância |
|---|---|---|---|---|---|
| mt35amc566f | Ud | Seccionador com comando rotativo de eixo prolongado, tetrapolar (4P), intensidade nominal 250 A, com fusível T1, de 300x195x210 mm, segundo EN 60947-3. (material) | 1.000 | 442.85 | 442.85 |
| mo003 | h | Oficial de 1ª electricista. (mão de obra) | 0.700 | 23.31 | 16.32 |
| % | % | Custos directos complementares | 2 % | 459.17 | 9.18 |
|  |  | Custos directos |  |  | 468.35 |
