# Pré-instalação de contador para abastecimento de água potável

- Propriedade do ficheiro: CYPE INGENIEROS, S.A.
- Formato: FIEBDC-3/2002
- Moeda: EUR
- Custos indirectos: 3.00 %
- IVA: 23.00 %

## I Instalações

### IF Abastecimento de água

#### IFC Contadores

**IFC010** Ud Pré-instalação de contador para abastecimento de água potável.
Pré-instalação de contador geral de água 1 1/2" DN 40 mm, colocado em nicho, ligado ao ramal de ligação e ao ramal de introdução, formada por duas válvulas de corte de esfera de latão niquelado; torneira de purga e válvula de retenção. Inclusive aro e tampa amovível de ferro fundido dúctil e material auxiliar.
Critérios considerados na determinação do preço da unidade de obra: O preço não inclui o contador de água.
Inclui: Marcação. Colocação e fixação de acessórios e peças especiais. Ligação e verificação do seu correcto funcionamento.
Critério de medição de projecto: Número de unidades previstas, segundo documentação gráfica de Projecto.
Critério de medição de obra: Medir-se-á o número de unidades realmente executadas segundo especificações de Projecto.

| Código | Un | Descrição | Rendimento | Preço | Importância |
|---|---|---|---|---|---|
| mt37sve010f | Ud | Válvula de esfera de latão niquelado para enroscar de 1 1/2". (material) | 2.000 | 27.73 | 55.46 |
| mt37sgl010c | Ud | Torneira de purga de 25 mm. (material) | 1.000 | 6.64 | 6.64 |
| mt37svr010e | Ud | Válvula de retenção de latão para enroscar de 1 1/2". (material) | 1.000 | 17.87 | 17.87 |
| mt37aar010b | Ud | Aro e tampa de ferro fundido dúctil de 40x40 cm, segundo Companhia Abastecedora. (material) | 1.000 | 27.75 | 27.75 |
| mt37www010 | Ud | Material auxiliar para instalações de abastecimento de água. (material) | 1.000 | 1.40 | 1.40 |
| mo008 | h | Oficial de 1ª canalizador. (mão de obra) | 1.120 | 25.32 | 28.36 |
| mo107 | h | Ajudante de canalizador. (mão de obra) | 0.560 | 23.99 | 13.43 |
| % | % | Custos directos complementares | 4 % | 150.91 | 6.04 |
|  |  | Custos directos |  |  | 156.95 |
