# Detector convencional

- Propriedade do ficheiro: CYPE INGENIEROS, S.A.
- Formato: FIEBDC-3/2002
- Moeda: EUR
- Custos indirectos: 3.00 %
- IVA: 23.00 %

## I Instalações

### IO Contra incêndios

#### IOD Detecção e alarme

**IOD002** Ud Detector convencional.
Detector termovelocimétrico convencional, de ABS cor branca, formado por um elemento sensível ao aumento rápido da temperatura para uma temperatura máxima de alarme de 64°C, para alimentação de 12 a 30 Vcc, com duplo led de activação e indicador de alarme cor vermelho, saída para piloto de sinalização remota e base universal. Inclusive elementos de fixação.
Inclui: Marcação. Fixação da base. Montagem, ligação e verificação do seu correcto funcionamento.
Critério de medição de projecto: Número de unidades previstas, segundo documentação gráfica de Projecto.
Critério de medição de obra: Medir-se-á o número de unidades realmente executadas segundo especificações de Projecto.

| Código | Un | Descrição | Rendimento | Preço | Importância |
|---|---|---|---|---|---|
| mt41pig060 | Ud | Detector termovelocimétrico convencional, de ABS cor branca, formado por um elemento sensível ao aumento rápido da temperatura para uma temperatura máxima de alarme de 64°C, para alimentação de 12 a 30 Vcc, com duplo led de activação e indicador de alarme cor vermelho, saída para piloto de sinalização remota e base universal, segundo EN 54-5. Inclusive elementos de fixação. (material) | 1.000 | 17.46 | 17.46 |
| mo006 | h | Oficial de 1ª instalador de redes e equipamentos de detecção e segurança. (mão de obra) | 0.500 | 25.32 | 12.66 |
| mo105 | h | Ajudante de instalador de redes e equipamentos de detecção e segurança. (mão de obra) | 0.500 | 23.99 | 12.00 |
| % | % | Custos directos complementares | 2 % | 42.12 | 0.84 |
|  |  | Custos directos |  |  | 42.96 |
