# Caleira à vista de peças cerâmicas

- Propriedade do ficheiro: CYPE INGENIEROS, S.A.
- Formato: FIEBDC-3/2002
- Moeda: EUR
- Custos indirectos: 3.00 %
- IVA: 23.00 %

## I Instalações

### IS Drenagem de águas

#### ISC Caleiras

**ISC015** m Caleira à vista de peças cerâmicas.
Caleira em T de barro cozido, para recolha de águas, formada por peças fixadas com argamassa de cimento, confeccionada em obra, dosificação 1:5, com uma pendente mínima de 0,5%. Inclusive peças especiais, remates finais e peças de ligação a tubos de queda.
Inclui: Marcação do traçado da caleira. Montagem, ligação e verificação do seu correcto funcionamento.
Critério de medição de projecto: Comprimento medido segundo documentação gráfica de Projecto.
Critério de medição de obra: Medir-se-á o comprimento realmente executado segundo especificações de Projecto.

| Código | Un | Descrição | Rendimento | Preço | Importância |
|---|---|---|---|---|---|
| mt36cba010a | Ud | Caleira em T de barro cozido, circular, de 25 cm de comprimento. (material) | 6.000 | 3.84 | 23.04 |
| mt36cba011a | Ud | Caleira em T de barro cozido com tampa, circular, de 25 cm de comprimento. (material) | 5.500 | 4.08 | 22.44 |
| mt36cba012a | Ud | Peça de conexão de caleira em T de barro cozido, circular, a tubo de queda, de 25 cm de comprimento. (material) | 0.200 | 10.27 | 2.05 |
| mt08aaa010a | m³ | Água. (material) | 0.006 | 1.50 | 0.01 |
| mt01arg005a | t | Areia de pedreira, para argamassa preparada em obra. (material) | 0.032 | 18.00 | 0.58 |
| mt08cem011a | kg | Cimento Portland CEM II/B-L 32,5 R, cor cinzento, em sacos, segundo NP EN 197-1. (material) | 6.000 | 0.10 | 0.60 |
| mq06hor010 | h | Betoneira eléctrica com uma capacidade de amassadura de 160 l. (equipamento) | 0.014 | 3.45 | 0.05 |
| mo008 | h | Oficial de 1ª canalizador. (mão de obra) | 1.200 | 25.32 | 30.38 |
| mo107 | h | Ajudante de canalizador. (mão de obra) | 1.360 | 23.99 | 32.63 |
| % | % | Custos directos complementares | 2 % | 111.78 | 2.24 |
|  |  | Custos directos |  |  | 114.02 |
