# Grelha de ventilação de lâminas fixas de alumínio

- Propriedade do ficheiro: CYPE INGENIEROS, S.A.
- Formato: FIEBDC-3/2002
- Moeda: EUR
- Custos indirectos: 3.00 %
- IVA: 23.00 %

## I Instalações

### IV Ventilação

#### IVN Ventilação natural

**IVN110** m² Grelha de ventilação de lâminas fixas de alumínio.
Grelha de ventilação de lâminas fixas de alumínio lacado cor branca com 60 microns de espessura mínima de película seca. Inclusive parafusos.
Inclui: Marcação dos pontos de fixação. Colocação e fixação.
Critério de medição de projecto: Superfície da abertura a fechar, medida segundo documentação gráfica de Projecto.
Critério de medição de obra: Medir-se-á, com as dimensões da abertura, a superfície realmente executada segundo especificações de Projecto.

| Código | Un | Descrição | Rendimento | Preço | Importância |
|---|---|---|---|---|---|
| mt25pce020c | m² | Gelosia de lâminas fixas de alumínio lacado cor branca. (material) | 1.020 | 35.36 | 36.07 |
| mt23ppb011 | Ud | Parafuso de aço 19/22 mm. (material) | 4.000 | 0.03 | 0.12 |
| op00ato010 |  | Aparafusadora. | 1.000 | 0.00 | 0.00 |
| mo018 | h | Oficial de 1ª serralheiro. (mão de obra) | 0.050 | 22.98 | 1.15 |
| mo059 | h | Ajudante de serralheiro. (mão de obra) | 0.100 | 22.20 | 2.22 |
| % | % | Custos directos complementares | 2 % | 39.56 | 0.79 |
|  |  | Custos directos |  |  | 40.35 |
