# Portão enrolável para garagem, de painéis sandwich isolantes de alumínio

- Propriedade do ficheiro: CYPE INGENIEROS, S.A.
- Formato: FIEBDC-3/2002
- Moeda: EUR
- Custos indirectos: 3.00 %
- IVA: 23.00 %

## L Vãos

### LG Portas de garagem

#### LGS De painéis sandwich isolantes metálicos

**LGS041** Ud Portão enrolável para garagem, de painéis sandwich isolantes de alumínio.
Portão enrolável para garagem, de lâminas lisas de painel sandwich de alumínio perfilado com núcleo isolante de espuma de poliuretano, 300x250 cm, acabamento pré-lacado de cor branca, com abertura manual.
Inclui: Colocação e fixação dos perfis guia. Introdução do conjunto de lâminas nas guias. Colocação e fixação do eixo aos suportes. Fixação do conjunto de lâminas ao tambor. Montagem do sistema de abertura. Montagem do sistema de accionamento. Correcção de falhas e lubrificação de mecanismos e guias.
Critério de medição de projecto: Número de unidades previstas, segundo documentação gráfica de Projecto.
Critério de medição de obra: Medir-se-á o número de unidades realmente executadas segundo especificações de Projecto.

| Código | Un | Descrição | Rendimento | Preço | Importância |
|---|---|---|---|---|---|
| mt26pge020aj | Ud | Portão enrolável para garagem, de lâminas lisas de painel sandwich de alumínio perfilado com núcleo isolante de espuma de poliuretano, 300x250 cm, acabamento pré-lacado de cor branca, caixa recolhedora forrada, carretel, molas de torção, roldanas, guias, acessórios e fechadura central com chave de segurança. Segundo EN 13241. (material) | 1.000 | 3489.09 | 3489.09 |
| op00ato010 |  | Aparafusadora. | 1.000 | 0.00 | 0.00 |
| op00tal010 |  | Berbequim. | 1.000 | 0.00 | 0.00 |
| op00amo010 |  | Rebarbadora. | 1.000 | 0.00 | 0.00 |
| mo020 | h | Oficial de 1ª construção. (mão de obra) | 0.450 | 24.63 | 11.08 |
| mo113 | h | Operário não qualificado construção. (mão de obra) | 0.450 | 23.29 | 10.48 |
| mo018 | h | Oficial de 1ª serralheiro. (mão de obra) | 1.050 | 24.96 | 26.21 |
| mo059 | h | Ajudante de serralheiro. (mão de obra) | 1.050 | 24.11 | 25.32 |
| % | % | Custos directos complementares | 2 % | 3562.18 | 71.24 |
|  |  | Custos directos |  |  | 3633.42 |
