# Portada de madeira, de folhas de correr

- Propriedade do ficheiro: CYPE INGENIEROS, S.A.
- Formato: FIEBDC-3/2002
- Moeda: EUR
- Custos indirectos: 3.00 %
- IVA: 23.00 %

## L Vãos

### LS Protecções solares

#### LSV Portadas

**LSV035** m² Portada de madeira, de folhas de correr.
Portada de duas folhas de correr e dois carris de 1000x1800 mm cada folha, de lâminas horizontais fixas de madeira de pinho de Flandres, de 60x15 mm de secção, separadas 15 mm entre sí, com tratamento fungicida e acabamento lasurado para exterior, fixadas mecanicamente sobre o aro de liga de alumínio 6063 com tratamento térmico T-5, acabamento anodizado natural, de 55x45 mm, com accionamento manual, gama básica. Inclusive guias, ferragens de pendurar e abertura, parafusos de aço inoxidável, elementos de estanquidade.
Inclui: Marcação. Nivelamento. Resolução das uniões do aro aos paramentos. Montagem de elementos complementares.
Critério de medição de projecto: Superfície medida segundo documentação gráfica de Projecto, descontando as aberturas de superfície maior de 3 m².
Critério de medição de obra: Medir-se-á a superfície realmente executada segundo especificações de Projecto, descontando as aberturas de superfície maior de 3 m².

| Código | Un | Descrição | Rendimento | Preço | Importância |
|---|---|---|---|---|---|
| mt22xcv040a | m² | Portada de lâminas horizontais fixas de madeira de pinho de Flandres, de 60x15 mm de secção, separadas 15 mm entre sí, com tratamento fungicida e acabamento lasurado para exterior, fixadas mecanicamente sobre o aro de liga de alumínio 6063 com tratamento térmico T-5, acabamento anodizado natural, de 55x45 mm, com accionamento manual, gama básica, com guias, ferragens de pendurar e de abertura, parafusos de aço inoxidável e elementos de estanquidade. (material) | 1.000 | 245.86 | 245.86 |
| mo018 | h | Oficial de 1ª serralheiro. (mão de obra) | 0.720 | 22.98 | 16.55 |
| mo059 | h | Ajudante de serralheiro. (mão de obra) | 1.080 | 22.20 | 23.98 |
| % | % | Custos directos complementares | 2 % | 286.39 | 5.73 |
|  |  | Custos directos |  |  | 292.12 |
