# Vedação estanque de passagem de cabos ou tubos com massa e geotêxtil, em paramento de madeira

- Propriedade do ficheiro: CYPE INGENIEROS, S.A.
- Formato: FIEBDC-3/2002
- Moeda: EUR
- Custos indirectos: 3.00 %
- IVA: 23.00 %

## N Isolamentos e impermeabilizações

### NE Estanquidade

#### NEI Instalações

**NEI025** Ud Vedação estanque de passagem de cabos ou tubos com massa e geotêxtil, em paramento de madeira.
Vedação estanque de passagem de cabos ou tubos, de 200 mm de diâmetro, com geotêxtil não tecido de polipropileno, embebido entre duas camadas de massa vedante, à base de copolímeros acrílicos, cor verde, resistente à água, aplicados sobre o cabo ou o tubo e o paramento de madeira.
Inclui: Limpeza e preparação da superfície. Aplicação da massa. Colocação do geotêxtil. Aplicação da massa.
Critério de medição de projecto: Número de unidades previstas, segundo documentação gráfica de Projecto.
Critério de medição de obra: Medir-se-á o número de unidades realmente executadas segundo especificações de Projecto.

| Código | Un | Descrição | Rendimento | Preço | Importância |
|---|---|---|---|---|---|
| mt15sbi110a | Ud | Cartucho de massa vedante, à base de copolímeros acrílicos, impermeável. (material) | 0.718 | 15.47 | 11.11 |
| mt15sbi120a | m² | Geotêxtil não tecido de polipropileno. (material) | 0.250 | 1.10 | 0.28 |
| mo101 | h | Ajudante de montador de isolamentos. (mão de obra) | 0.010 | 22.13 | 0.22 |
| % | % | Custos directos complementares | 2 % | 11.61 | 0.23 |
|  |  | Custos directos |  |  | 11.84 |
