# Membrana altamente transpirante, pelo exterior em fachada ventilada

- Propriedade do ficheiro: CYPE INGENIEROS, S.A.
- Formato: FIEBDC-3/2002
- Moeda: EUR
- Custos indirectos: 3.00 %
- IVA: 23.00 %

## N Isolamentos e impermeabilizações

### NE Estanquidade

#### NEQ Fachadas ventiladas

**NEQ010** m² Membrana altamente transpirante, pelo exterior em fachada ventilada.
Membrana altamente transpirante, impermeável à água da chuva, de poliéster, de 0,2 mm de espessura e 270 g/m², 0,02 m de espessura de ar equivalente face à difusão de vapor de água, segundo NP EN 1931, estanquidade à água classe W1 segundo EN 1928, Euroclasse B-s1, d0 de reacção ao fogo, segundo NP EN 13501-1. Colocação em obra: com sobreposições, pelo exterior da parede de fachada, sobre o isolamento da fachada ventilada. Inclusive e fita autocolante para vedação de juntas.
Inclui: Limpeza e preparação da superfície. Corte e preparação. Colocação da lâmina para o controlo do vapor. Corte da fita de vedação. Colocação da fita de vedação.
Critério de medição de projecto: Superfície medida segundo documentação gráfica de Projecto.
Critério de medição de obra: Medir-se-á a superfície realmente executada segundo especificações de Projecto.

| Código | Un | Descrição | Rendimento | Preço | Importância |
|---|---|---|---|---|---|
| mt15kbv050a | m² | Membrana altamente transpirante, impermeável à água da chuva, de poliéster, de 0,2 mm de espessura e 270 g/m², 0,02 m de espessura de ar equivalente face à difusão de vapor de água, segundo NP EN 1931, estanquidade à água classe W1 segundo EN 1928, Euroclasse B-s1, d0 de reacção ao fogo, segundo NP EN 13501-1, com resistência aos raios UV, intervalo de temperatura de trabalho de -30 a 80°C. (material) | 1.700 | 6.31 | 10.73 |
| mt15kbv070a | m | Fita autocolante, com adesivo acrílico sem dissolventes e película de separação de papel siliconado, 0,02 m de espessura de ar equivalente face à difusão de vapor de água, segundo NP EN 1931, com resistência aos raios UV, intervalo de temperatura de trabalho de 5 a 40°C. (material) | 1.500 | 151.13 | 226.70 |
| mo054 | h | Oficial de 1ª montador de isolamentos. (mão de obra) | 0.041 | 23.31 | 0.96 |
| mo101 | h | Ajudante de montador de isolamentos. (mão de obra) | 0.020 | 22.13 | 0.44 |
| % | % | Custos directos complementares | 2 % | 238.83 | 4.78 |
|  |  | Custos directos |  |  | 243.61 |
