# Impermeabilização de junta de betonagem

- Propriedade do ficheiro: CYPE INGENIEROS, S.A.
- Formato: FIEBDC-3/2002
- Moeda: EUR
- Custos indirectos: 3.00 %
- IVA: 23.00 %

## N Isolamentos e impermeabilizações

### NI Impermeabilizações

#### NIJ Juntas

**NIJ111** m Impermeabilização de junta de betonagem, vertical ou horizontal, em contacto com água salina, através da colocação de perfil hidroexpansivo, de bentonite de sódio e borracha butílica Bentostrip S "EDING APS", de 25x19 mm e cor vermelho, com filme autocolante, para a sua fixação directa sobre o suporte e ancoragem adicional através de pregos de aço cada 30 cm.
Formação de impermeabilização de junta de betonagem, vertical ou horizontal, exposta a pressão hidrostática, temporal ou permanente, através da colocação de perfil hidroexpansivo, de bentonite de sódio e borracha butílica Bentostrip S "EDING APS", de 25x19 mm e cor vermelho, com filme autocolante; capacidade de expansibilidade em presença de água salina maior que 450% e resistente a uma pressão hidrostática máxima de 8 bar, para a sua fixação directa sobre o suporte e ancoragem adicional através de pregos de aço cada 30 cm. Incluindo p/p de preparação da superfície suporte, sobreposições dos extremos do perfil e pregos de fixação.
Inclui: Limpeza do suporte. Colocação do perfil. Fixação mecânica do perfil.
Critério de medição de projecto: Comprimento medido segundo documentação gráfica de Projecto.
Critério de medição de obra: Medir-se-á o comprimento realmente executado segundo especificações de Projecto.

| Código | Un | Descrição | Rendimento | Preço | Importância |
|---|---|---|---|---|---|
| mt15edi060e | m | Perfil hidroexpansivo, de bentonite de sódio e borracha butílica Bentostrip S "EDING APS", de 25x19 mm e cor vermelho, com filme autocolante; capacidade de expansibilidade em presença de água salina maior que 450% e resistente a uma pressão hidrostática máxima de 8 bar. (material) | 1.050 | 6.30 | 6.62 |
| mt50spa100a | Ud | Prego de aço de 14x40 mm (diâmetro 2,3 mm). (material) | 4.000 | 0.01 | 0.04 |
| mo031 | h | Oficial de 1ª aplicador de produtos impermeabilizantes. (mão de obra) | 0.101 | 16.85 | 1.70 |
| % | % | Custos directos complementares | 2 % | 8.36 | 0.17 |
|  |  | Custos directos |  |  | 8.53 |
