# Impermeabilização de junta de construção interior, em contacto com a água, através da colocação de fita de PVC-P, de 240 mm de largura

- Propriedade do ficheiro: CYPE INGENIEROS, S.A.
- Formato: FIEBDC-3/2002
- Moeda: EUR
- Custos indirectos: 3.00 %
- IVA: 23.00 %

## N Isolamentos e impermeabilizações

### NI Impermeabilizações

#### NIJ Juntas

**NIJ112** m Impermeabilização de junta de construção interior, em contacto com a água, através da colocação de fita de PVC-P, de 240 mm de largura.
Formação de impermeabilização de junta de construção interior, exposta a pressão hidrostática, temporal ou permanente, através da colocação de fita de PVC-P, de 240 mm de largura e 3,5 mm de espessura, cor azul. Incluindo p/p de preparação da superfície suporte, uniões soldadas, peças especiais e grampos para fixação.
Inclui: Limpeza do suporte. Colocação da fita. Fixação mecânica da fita.
Critério de medição de projecto: Comprimento medido segundo documentação gráfica de Projecto.
Critério de medição de obra: Medir-se-á o comprimento realmente executado segundo especificações de Projecto.

| Código | Un | Descrição | Rendimento | Preço | Importância |
|---|---|---|---|---|---|
| mt15bas440i | m | Fita de PVC-P, de 240 mm de largura e 3,5 mm de espessura, cor azul, para vedar juntas de construção interiores, inclusive grampos de fixação. (material) | 1.050 | 8.10 | 8.51 |
| mo032 | h | Oficial de 1ª aplicador de produtos impermeabilizantes. (mão de obra) | 0.101 | 16.85 | 1.70 |
| % | % | Custos directos complementares | 2 % | 10.21 | 0.20 |
|  |  | Custos directos |  |  | 10.41 |
