# Ponto singular para cobertura inclinada de telhas cerâmicas "TEJAS VEREA"

- Propriedade do ficheiro: CYPE INGENIEROS, S.A.
- Formato: FIEBDC-3/2002
- Moeda: EUR
- Custos indirectos: 3.00 %
- IVA: 23.00 %

## Q Coberturas

### QU Componentes de coberturas inclinadas e curvas

#### QUT De telhas cerâmicas

**QUT061** m Ponto singular para cobertura inclinada de telhas cerâmicas "TEJAS VEREA".
Beirado para cobertura inclinada, com telhas de beirado canudo cerâmicas, "TEJAS VEREA", acabamento com coloração em massa Rojo, 40x15 cm, assentes com argamassa de cimento, confeccionada em obra, dosificação 1:6.
Inclui: Colocação das telhas com argamassa.
Critério de medição de projecto: Comprimento medido em verdadeira magnitude, segundo documentação gráfica de Projecto.
Critério de medição de obra: Medir-se-á, em verdadeira magnitude, o comprimento realmente executado segundo especificações de Projecto.

| Código | Un | Descrição | Rendimento | Preço | Importância |
|---|---|---|---|---|---|
| mt13tvc011aa | Ud | Telha de beirado canudo cerâmica, "TEJAS VEREA", acabamento com coloração em massa Rojo, 40x15 cm, segundo EN 1304. (material) | 12.800 | 0.59 | 7.55 |
| mt08aaa010a | m³ | Água. (material) | 0.006 | 1.50 | 0.01 |
| mt01arg005a | t | Areia de pedreira, para argamassa preparada em obra. (material) | 0.049 | 18.00 | 0.88 |
| mt08cem011a | kg | Cimento Portland CEM II/B-L 32,5 R, cor cinzento, em sacos, segundo NP EN 197-1. (material) | 7.500 | 0.10 | 0.75 |
| mq06hor010 | h | Betoneira eléctrica com uma capacidade de amassadura de 160 l. (equipamento) | 0.021 | 3.45 | 0.07 |
| mo020 | h | Oficial de 1ª construção. (mão de obra) | 0.225 | 22.68 | 5.10 |
| mo113 | h | Operário não qualificado construção. (mão de obra) | 0.315 | 21.45 | 6.76 |
| % | % | Custos directos complementares | 2 % | 21.12 | 0.42 |
|  |  | Custos directos |  |  | 21.54 |
