# Revestimento mural com painéis de PVC

- Propriedade do ficheiro: CYPE INGENIEROS, S.A.
- Formato: FIEBDC-3/2002
- Moeda: EUR
- Custos indirectos: 3.00 %
- IVA: 23.00 %

## R Revestimentos

### RD Decorativos

#### RDV De PVC

**RDV010** m² Revestimento mural com painéis de PVC.
Revestimento mural com painéis alveolares de PVC, sem ranhurado longitudinal, de 250x2550 mm e 8 mm de espessura, acabamento lacado, cor branca. Colocação em obra: com parafusos. Inclusive perfis de terminação.
Inclui: Limpeza e preparação da superfície suporte. Marcação. Corte e preparação do revestimento. Colocação e fixação do revestimento. Colocação e fixação dos perfis de terminação. Resolução de encontros e pontos singulares.
Critério de medição de projecto: Superfície medida segundo documentação gráfica de Projecto, descontando as aberturas de superfície maior de 2 m².
Critério de medição de obra: Medir-se-á a superfície realmente executada segundo especificações de Projecto, descontando as aberturas de superfície maior de 2 m².

| Código | Un | Descrição | Rendimento | Preço | Importância |
|---|---|---|---|---|---|
| mt12pvc010ae | m² | Painel alveolar de PVC, sem ranhurado longitudinal, de 250x2550 mm e 8 mm de espessura, acabamento lacado, cor branca, Euroclasse B-s3, d0 de reacção ao fogo, segundo NP EN 13501-1, com o preço incrementado em 20% relativamente a perfis de terminação. (material) | 1.050 | 34.75 | 36.49 |
| mt12psg220 | Ud | Fixação composta por bucha e parafuso 5x27. (material) | 8.000 | 0.06 | 0.48 |
| mo017 | h | Oficial de 1ª carpinteiro. (mão de obra) | 0.250 | 25.01 | 6.25 |
| mo058 | h | Ajudante de carpinteiro. (mão de obra) | 0.250 | 24.18 | 6.05 |
| % | % | Custos directos complementares | 2 % | 49.27 | 0.99 |
|  |  | Custos directos |  |  | 50.26 |
