# Tecto falso amovível em exteriores de compósito

- Propriedade do ficheiro: CYPE INGENIEROS, S.A.
- Formato: FIEBDC-3/2002
- Moeda: EUR
- Custos indirectos: 3.00 %
- IVA: 23.00 %

## R Revestimentos

### RH Tectos falsos em exteriores

#### RHW Amovíveis, de compósito

**RHW010** m² Tecto falso amovível em exteriores de compósito.
Tecto falso amovível com ancoragens directas em exteriores, com uma superfície de entre 4 e 10 m², situado a uma altura menor de 4 m, considerando um grau de complexidade médio, constituído por: ESTRUTURA: malha modular de alumínio de perfis de secção quadrada e perfis angulares, com uma modulação de 600 mm, fixados à laje ou elemento suporte com ancoragens directas; RÉGUAS: réguas ocas de compósito (WPC), de 40x40x3000 mm e 4 mm de espessura, compostas por material termoplástico e fibras vegetais com reforço mineral, acabamento imitação madeira de carvalho. Inclusive fixações para a ancoragem dos perfis e acessórios de montagem.
Inclui: Marcação do nível de acabamento e dos eixos da malha modular. Fixação da malha modular à laje ou elemento suporte. Corte das réguas. Fixação das réguas. Resolução de encontros e pontos singulares. Execução de aberturas para recepção de possíveis elementos de ancoragem e/ou instalações.
Critério de medição de projecto: Superfície medida entre paramentos, segundo documentação gráfica de Projecto, sem descontar aberturas para instalações.
Critério de medição de obra: Medir-se-á a superfície realmente executada segundo especificações de Projecto, sem descontar aberturas para instalações.

| Código | Un | Descrição | Rendimento | Preço | Importância |
|---|---|---|---|---|---|
| mt12tar050a | m | Perfil de secção quadrada de alumínio, de 40x40x3000 mm e 2 mm de espessura, acabamento lacado, cor preto, segundo EN 13964. (material) | 3.000 | 7.96 | 23.88 |
| mt26amr010aaa | Ud | Ancoragem mecânica de expansão de aço galvanizado, de 8 mm de diâmetro e 75 mm de comprimento. (material) | 5.000 | 1.07 | 5.35 |
| mt12tar060a | m | Perfil angular de alumínio, de 40x40x3000 mm e de 2 mm de espessura, acabamento lacado, cor preto, segundo EN 13964. (material) | 3.000 | 5.93 | 17.79 |
| mt18acc080a | Ud | Parafuso autoperfurante, de aço ao carbono, de 5 mm de diâmetro e 63 mm de comprimento, com tratamento anticorrosão. (material) | 32.000 | 0.11 | 3.52 |
| mt12tar040g | m | Régua oca de compósito (WPC), de 40x40x3000 mm e 4 mm de espessura, compostas por material termoplástico e fibras vegetais com reforço mineral, acabamento imitação madeira de carvalho. (material) | 12.500 | 7.96 | 99.50 |
| mt12tar070 | Ud | Kit de acessórios de montagem para a fixação das réguas de compósito (WPC) em tectos falsos amovíveis para exterior. (material) | 1.000 | 1.00 | 1.00 |
| op00ato010 |  | Aparafusadora. | 1.000 | 0.00 | 0.00 |
| mo015 | h | Oficial de 1ª montador de tectos falsos. (mão de obra) | 0.235 | 25.32 | 5.95 |
| mo082 | h | Ajudante de montador de tectos falsos. (mão de obra) | 0.235 | 24.04 | 5.65 |
| % | % | Custos directos complementares | 2 % | 162.64 | 3.25 |
|  |  | Custos directos |  |  | 165.89 |
