# Revestimento interior autoportante de placas de gesso laminado

- Propriedade do ficheiro: CYPE INGENIEROS, S.A.
- Formato: FIEBDC-3/2002
- Moeda: EUR
- Custos indirectos: 3.00 %
- IVA: 23.00 %

## R Revestimentos

### RR Paredes (placas e painéis)

#### RRY De placas de gesso laminado

**RRY005** m² Revestimento interior autoportante de placas de gesso laminado.
Revestimento interior autoportante livre, com resistência ao fogo EI 20, de 63 mm de espessura, com nível de qualidade do acabamento Q2, formado por placa de gesso laminado tipo corta-fogo de 15 mm de espessura, aparafusada directamente a uma estrutura autoportante de aço galvanizado formada por canais horizontais, solidamente fixados ao piso a ao tecto e montantes verticais de 48 mm e 0,6 mm de espessura com uma modulação de 600 mm e com disposição normal "N", montados sobre calhas junto à fachada vertical. Inclusive fita acústica; fixações para a ancoragem de canais e montantes metálicos; parafusos para a fixação das placas; fita de papel com reforço metálico e massa e fita para o tratamento de juntas.
Critérios considerados na determinação do preço da unidade de obra: O preço inclui a resolução de encontros e pontos singulares, mas não inclui o isolamento a colocar entre as placas e o paramento.
Inclui: Marcação na laje inferior e na superior dos perfis. Colocação de banda de estanquidade e canais inferiores, sobre pavimento finalizado ou base de assentamento. Colocação de banda de estanquidade e canais superiores, sob lajes. Colocação e fixação dos montantes sobre os elementos horizontais. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12psg070c | m | Canal de perfil de aço galvanizado de 48 mm de largura, segundo EN 14195. (material) | 0.800 | 1.31 | 1.05 |
| mt12psg060c | m | Montante de perfil de aço galvanizado de 48 mm de largura, segundo EN 14195. (material) | 2.000 | 1.58 | 3.16 |
| mt12psg041b | m | Banda autocolante dessolidarizante de espuma de poliuretano de células fechadas, de 3,2 mm de espessura e 50 mm de largura, resistência térmica 0,10 m²°C/W, condutibilidade térmica 0,032 W/(m°C). (material) | 1.200 | 0.24 | 0.29 |
| mt12psg010g | m² | Placa de gesso laminado DF / EN 520 - 1200 / comprimento / 15 / com os bordos longitudinais afinados, com fibra de vidro têxtil na massa de gesso que lhe confere estabilidade perante o fogo. (material) | 3.150 | 7.48 | 23.56 |
| mt12psg081c | Ud | Parafuso autoperfurante 3,5x25 mm. (material) | 15.000 | 0.01 | 0.15 |
| mt12psg030a | kg | Massa de juntas, segundo EN 13963. (material) | 0.700 | 0.90 | 0.63 |
| mt12psg040a | m | Fita microperfurada de papel, segundo EN 13963. (material) | 1.600 | 0.04 | 0.06 |
| mt12psg040b | m | Fita de papel com reforço metálico, segundo NP EN 14353. (material) | 0.150 | 0.42 | 0.06 |
| op00fre010 |  | Fresadora. | 1.000 | 0.00 | 0.00 |
| op00sie010 |  | Serra tico-tico. | 1.000 | 0.00 | 0.00 |
| op00tal010 |  | Berbequim. | 1.000 | 0.00 | 0.00 |
| op00ato010 |  | Aparafusadora. | 1.000 | 0.00 | 0.00 |
| mo053 | h | Oficial de 1ª montador de pré-fabricados interiores. (mão de obra) | 0.191 | 25.32 | 4.84 |
| mo100 | h | Ajudante de montador de pré-fabricados interiores. (mão de obra) | 0.191 | 24.04 | 4.59 |
| % | % | Custos directos complementares | 2 % | 38.39 | 0.77 |
|  |  | Custos directos |  |  | 39.16 |
